# Schloss Marienburg - BA2 LV11 GaLaBau: Oberbauschichten
Angebotsaufforderung (GAEB 90, DA83)
Währung: EUR
Auftraggeber: Stiftung Schloss Marienburg Marienberg 1 30982 Pattensen

## BA2 LV11 GaLaBau: Oberbauschichten

### 11 BA2 LV11 GaLaBau: Oberbauschichten

*Hinweis*
1. Allgemeine Baubeschreibung
Die Stiftung Schloss Marienburg beabsichtigt die
Sanierung des Schlosses. Das Gebäude ist ein
eingetragenes Baudenkmal. Die historische Bausubstanz
ist zu schonen und zu erhalten. Die Erfordernisse aus
dem Denkmalschutz verlangen von allen am Bau
beteiligten Firmen eine besondere Vorsicht und Sorgfalt
und eine enge Abstimmung mit der Bauleitung.
Alle Mitarbeitenden sind von der Firmenleitung auf den
Denkmalwert des Gebäudes und die hieraus erwachsenden
Notwendigkeiten bei der Arbeit hinzuweisen.
Im Bauabschnitt 2.1 ist die Sicherung des östlich
gelegenen Hangbereiches mittels einer rückverankerten
Spritzbetonschale und Arbeiten am Natursteinmauerwerk
vorgesehen.
Der zu sanierende Hangbereich besteht aus einer bis zu
rd. 13 m hohen und bis zu rd. 65° gegenüber der
Horizontalen geneigten Festgesteinswand aus
Bundsandstein. Im oberen Bereich des Hanges befindet
sich ein Laubengang, welcher mittels einer
Gewölbekonstruktion auf den Hang aufgelagert ist.
Haupttragelement sind Konsolsteine aus Naturstein,
welche die Gewölbe tragen und ursprünglich auf dem Hang
aufgelagert waren. Infolge von eindringendem Wasser und
ausbreitendem Bewuchs kommt es zum kontinuierlichen
sukzessiven Lösen der einzelnen Felsplatten und zur
Verringerung der Felsoberfläche. Die Auflagerpunkte der
Konsolsteine sind zu einem großen Teil nicht mehr
vorhanden. Sie werden aktuell durch eine Notabstützung
aus Stahl abgefangen. Der Laubengang ist gesperrt und
darf nicht betreten werden.
Die Natursteinelemente des Laubenganges und die
zugehörigen Wände aus Naturstein oberhalb des
Felshanges werden ebenfalls saniert. Im Laubengang ist
die Instandsetzung des Gewölbes und die Neuherstellung
des Bodenaufbaus inkl. Entwässerung erforderlich.
Im Bauabschnitt 2.2 ist die Nutzbarmachung der Terrasse
Süd vorgesehen. Dafür wird die Betonoberfläche
abgebrochen und ein neuer Bodenaufbau mit
wassergebundener Wegedecke eingebracht. Der neue
Bodenaufbau umfasst ebenso eine neue Entwässerung.
Teile der Betonoberfläche überdecken eingewölbte
Kellerräume, deren Konstruktion durch Stahlbetondecken
ersetzt werden. Es werden Türöffnungen für eine bessere
Zugänglichkeit geschaffen.

1.1 Lage der Baustelle
Der Baustellenbereich Hangsicherung liegt südlich des
Marienberg 1 in Pattensen, direkt am Fuße des Schlosses
Marienburg sowie im Bereich des umlaufenden
Schlossparks innerhalb der Schlossmauern.
Der Baustellenbereich Terrasse Süd ist Teil des
Schlosses, das sich am Marienberg 1 in Pattensen
befindet.

1.2 Baustellenzufahrt
Bis Dezember 2026:
Westlich der Hauptzufahrt zum Schlossgebäude wurde ein
Mauerdurchbruch mit ca. 4 m Breite durch die
umgrenzende Schlossmauer hergestellt und mit einem
hölzernen Bautor verschlossen. Das Bautor lässt sich
von außen öffnen und ist mit einem
Zahlenvorhängeschloss versehen.
Im Schlosspark steht im Bereich des Westflügels eine
ca. 860 m² große BE-Fläche zur Verfügung. Von hier ist
außerdem eine Baustraße bis zur Terrasse Süd angelegt,
welche für eine Befahrbarkeit für Fahrzeuge bis max.
7,5 to (z.B. Kompaktradlader 5-7t) ausgelegt ist.
Ab Januar 2027:
Die Hauptzufahrt erfolgt an der Weggabelung
Hauptzufahrt zum Schloss/Stiftungsparkplatz/Zufahrt zum
Mauerdurchbruch. An der Hauptzufahrt findet eine
Zugangskontrolle durch einen Sicherheitsdienst statt.
Bezüglich der Zugangsregelungen siehe auch "Weitere
Besondere Vertragsbedingungen".
Durch die Hauptzufahrt ist der Schlosshof erreichbar
(lichte Breite ca. 2,4m, lichte Höhe ca. 2,7m). Die
Tore werden durch den Sicherheitsdienst geöffnet und
geschlossen.
Weitere Informationen zur vorhandenen
Baustelleneinrichtung sind in den beiliegenden
Planunterlagen zu entnehmen.

1.3 Naturschutz und Umweltbaubegleitung
Im Rahmen der Sanierungsmaßnahmen sind
naturschutzrechtliche Belange zu berücksichtigen. Zur
Prävention und der Vermeidung von ökologischen und
ökonomischen Schäden ist vom AG eine
Umweltbaubegleitung beauftragt, welche sämtliche
naturschutzrechtlich relevanten Baumaßnahmen fachlich
begleitet.
Folgende Auflagen aus der naturschutzrechtlichen
Genehmigung sind einzuhalten:
-Der Einsatz lärmintensiver Maschinen und die Befahrung
des Gebietes sind auf das zur Umsetzung der Maßnahmen
notwendige Minimum zu beschränken.
-Arbeiten in der Nacht und in der Dämmerungsphase (eine
Stunde vor Sonnenuntergang und eine Stunde nach
Sonnenaufgang) sind zu unterlassen.

1.4 Bauablauf
Vor Beginn der Arbeiten wird der AN von der örtlichen
Bauleitung eingewiesen.

1.5 Öffnungszeiten
Die hier aufgeführten Baustellenöffnungszeiten
entsprechen der maximal möglichen Regelarbeitszeit. Die
Baustellenöffnungszeiten entsprechen den
Anwesenheitszeiten des Sicherheitsdienstes. Bezüglich
der Zugangsregelungen siehe auch "Weitere Besondere
Vertragsbedingungen".
Die tatsächliche arbeitstägliche Regelarbeitszeit
richtet sich nach dem Bedarf der Baumaßnahme.
Montag bis Freitag 7:00 bis 18:00 Uhr (bzw. verkürzt
gem. Vorgabe Naturschutz, s. Pkt. 1.3).
Arbeiten an Wochenenden sowie Feiertagen sind in aller
Regel nicht möglich. Die Anordnung auf Abweichung von
der Regelarbeitszeit durch den AG bleibt von dieser
Regelung unberührt. Die Einholung behördlicher
Erlaubnisse für Sonn- und Feiertagsarbeit sowie
Ausnahmezulassung für Bauarbeiten während der
gesetzlich geschützten Ruhezeiten (Sonn- und Feiertage
22:00 - 6:00 Uhr) obliegt dem AN.

1.6 Ortsbesichtigung
Vor Abgabe des Angebot wird dem AN empfohlen, das
beschriebene Gelände zu besichtigen und sich ein
genaues Bild über den Umfang der zu erbringenden
Leistungen zu machen. Der Bereich innerhalb der
Schlossmauern ist nicht frei zugänglich.
Ein Vor-Ort Termin wird über die Bieterfragen
abgestimmt.

2. Baustellenbetrieb
2.1 Anordnungsrecht
Das Anordnungsrecht auf der Baustelle und bei der
Bauausführung wird ausschließlich durch die örtliche
Bauleitung des Generalplaners/Architekten ausgeübt.

2.2 Arbeitseinsatz
Die Baustelle ist ständig mit einer ausreichenden Zahl
Arbeitskräfte, Geräte und aller Art von Hilfsmitteln zu
besetzen, um eine zügige und termingerechte
Fertigstellung zu gewährleisten. Der Arbeitseinsatz ist
so einzurichten, dass andere am Bau beschäftigte AN in
ihrem Baufortschritt nicht behindert werden.
Wohn- und Schlafgelegenheiten sowie Einrichtungen der
Bewirtschaftung sind auf der Baustelle ausgeschlossen.
Mannschafts- und Privat-PKW müssen im Bereich der
BE-Fläche Besucherparkplatz abgestellt werden. Das
Schloss ist zur Zeit für den Besucherverkehr nicht
geöffnet. Im Bereich um die Marienburg ist allerdings
mit Spaziergängern zu rechnen.

2.3  Geräteeinsatz
Es dürfen ausschließlich Maschinen und Geräte zum
Einsatz kommen, die den Vorschriften zum Schutz gegen
Baulärm und den Bestimmungen des Immissionschutzes
entsprechen.

2.4  Erdarbeiten
Bei nassem Boden oder Regenwetter sind die
vegetationstechnischen Bodenarbeiten zu unterbrechen,
bis eine Bearbeitung möglich ist, ohne dass Schäden
(z.B. Schäden des Bodengefüges) hervorgerufen durch
Nässe/ Bodenverdichtungen, auftreten können.

2.5 Baustelleneinrichtung
Das Aufstellen von Firmenschildern ist nicht zulässig.
2.5.1 Baustrom
(Siehe hierzu die "Weitere Besondere
Vertragsbedingungen")
2.5.2 Bauwasser
(Siehe hierzu die "Weitere Besondere
Vertragsbedingungen")
2.5.3 Sanitäreinrichtungen
Ein Sanitärcontainer mit Toiletten und
Waschgelegenheiten steht im Bereich des
Stiftungsparkplatzes zur Verfügung.
(Siehe hierzu die "Weitere Besondere
Vertragsbedingungen")
Die erforderlichen Baustelleneinrichtungen sowie Lager-
und Zufahrtsflächen sind vorher mit der Bauleitung des
Auftraggebers abzustimmen. Als Hauptfläche für die
Baustelleneinrichtung (Aufenthaltscontainer, Hauptlager
Material, Abfallcontainer etc.) steht die
Baustelleinrichtungsfläche vor dem Westflügel zur
Verfügung.

- Es sind die den Vergabeunterlagen beiliegenden
Weiteren Besonderen Vertragsbedingungen (WBVB) zu
beachten -

#### 11.1 Hinweispositionen und Dokumentation

*Hinweis*
Für alle nachfolgenden Positionen gilt:

Die an der Baustelle beschäftigten Handwerker müssen
über das nötige Gespür und Können verfügen, wie es der
Umgang mit historischen Baukonstruktionen erfordert.
Der AN muss gewährleisten, dass über die Dauer der
Arbeiten eine gleichbleibende Arbeitskolonne, geführt
von einem versierten Meister oder Polier, eingesetzt
wird.
Alle Arbeiten sind mit äußerster Vorsicht und Sorgfalt
zu erledigen. Sie sind mit Rücksicht auf den Wert und
Zustand des Bauwerkes erschütterungsarm auszuführen.
Angrenzende Flächen dürfen durch die Arbeiten nicht
beschädigt oder schädigend verschmutzt werden.
Sämtliche Leistungen umfassen das Liefern und Einbauen
der benötigten Stoffe sowie das Schützen der
angrenzenden Bauteile im Arbeitsbereich soweit in den
Positionen nichts anderes genannt ist.

Der Auftragnehmer hat eine geeignete Fachkraft als
verantwortlichen Vertreter zu benennen, die nur im
Einvernehmen mit der Bauleitung gewechselt werden
sollte. Diese Vertretung muss ständig auf der Baustelle
anwesend und zur Entgegennahme von Anordnungen und
Anweisungen berechtigt sein. Im Verhinderungsfalle ist
ein geeigneter Stellvertreter zu benennen.

Eventuelle Verschmutzungen der Fahrbahnen und Gehwege
müssen umgehend ohne Aufforderung beseitigt werden. Vor
Wochenenden sowie Feiertagen ist die Baustelle
ordnungsgemäß und besenrein zu hinterlassen.

Diese Randbedingungen sind in die EP einzukalkulieren.

*Hinweis*
Für alle nachfolgenden Positionen gilt:

Für alle verwendeten Materialien muss

- der Nachweis über die Eignung für den jeweiligen
Verwendungszweck
- alle technischen Merkblätter

rechtzeitig vor der Verwendung vorgelegt und die
Materialien von der Bauleitung freigegeben werden.

Dies ist in den folgenden Positionen einzukalkulieren.

*Hinweis*
Für alle nachfolgenden Positionen gilt:

Der Bieter hat sich vor Abgabe des Angebotes über
die Härte des Mauerwerks zu informieren.
Bohrgerät und Vorschub sind auf die Härte des
vorhandenen Mauerwerks abzustimmen. Sämtliche
Bohrungen sind trocken auszuführen. Ein Kühlen oder
Spülen mit Wasser ist nicht zugelassen.
Die genaue Lage der Bohransatzpunkte und die
Bohrachsen sind vor Ort anzulegen und mit der (Fach-)
Bauleitung abzustimmen. Bohrgeräte dürfen nicht am
Bauwerk befestigt werden.

Dies ist in den folgenden Positionen einzukalkulieren.

*Hinweis*
Für alle nachfolgenden Positionen gilt:

Die fachgerechte Entsorgung aller auszubauenden
Materialien inkl. Transport, Entsorgungsnachweise sowie
Entsorgungs- und Deponiegebühren sind in die jeweilige
Position einzukalkulieren, inkl. Lieferung, Vorhaltung
und Abfahrt dafür notwendiger Container.

Schutt- und Abfallcontainer sind in der BE-Fläche
Westflügel zu stellen. Einweisung durch BL.

Alle Entsorgungsnachweise, zugehörige Begleit- und
Übernahmescheine sowie Nachweise gegenüber der unteren
Abfallbehörde der Region Hannover gem. § 47 Abs. 3 KrWG
sind für alle nachfolgenden Abfallfraktionen lückenlos
vorzulegen, spätestens mit der Schlussrechnung.

Dies ist in den folgenden Positionen einzukalkulieren.

**11.1.01 Dokumentation**
Erstellung und Übergabe einer vollständigen
Dokumentation der Abbruch- und Stahlbetonarbeiten,
hierzu gehören insbesondere
Bautageberichte mit fotografischer Dokumentation der
Arbeiten (diese sind mind. wöchentlich an die
Bauleitung und zusätzliche am Ende gesammelt zu
übergeben).
Fachunternehmererklärung
Mengenermittlung
Aufmaßpläne soweit erforderlich
Zusammenstellung (Register) aller Entsorgungsnachweise
sowie der zugehörigen Begleit- und Übernahmescheine

Übergabe der Dokumentation einfach in Papierform im
Aktenordner sowie digital als pdf-Datei(en).
Beide Exemplare sind mit Inhaltsverzeichnis und
Seitenzahlen zu versehen.

Die Dokumentation ist spätestens 1 Woche vor
Schlussabnahme vollständig der Bauleitung des AG
vorzulegen.
Menge: 1,000 St

#### 11.2 Bauabschnitt 2.1 Hangsicherung

##### 11.2.1 Hinweispositionen

*Hinweis*
Für alle nachfolgenden Positionen gilt:

Das Gelände ist schwer anfahrbar. Zur Erschließung des
Schlossgeländes innerhalb der umgebenden Schlossmauern
bis zur Terrasse Süd ist eine etwa 4 m breite Öffnung
in der Schlossmauer im nordwestlichen
Schlossmauerbereich hergestellt. Haupt- und
Nebenlagerflächen sowie eine Baustraße von der
Bestandsstraße durch den Mauerdurchbruch bis zur
Terrasse Süd sind vorhanden.
Die Zufahrt zum Schlosspark durch den Mauerdurchbruch
begrenzt die Breite der einzusetzenden Fahrzeuge.
Weiterhin ist die Befahrbarkeit der Baustraßen für
Fahrzeuge bis max. 7,5t (z.B. Kompaktradlader 5-7t)
hergestellt.

Der Baustellenbereich innerhalb des Laubengangs ist
nicht mit schwerem Gerät befahrbar. Die Erschließung
und der Materialtransport können ausschließlich manuell
über die nordliche Treppe am Laubengang und über die
gartenseitige Brüstung erfolgen.

Der eingeschränkte Einsatz von Geräten ist insbesondere
hinsichtlich Verdichtungsarbeiten zu berücksichtigen.

Ein Betreten der Innenräume ist zu unterlassen.

Dies ist in den folgenden Positionen einzukalkulieren.

*Hinweis*
Für alle nachfolgenden Positionen gilt:

Der Laubengang befindet sich auf einem Felshang mit
einer Absturzhöhe von ca. 13m. Die Bestandsbrüstung zum
Hang weist eine verminderte Höhe von maximal 70cm an
den Zinnen auf. Der Bereich zwischen den Zinnen
erreicht etwa eine Höhe von 50cm.
Eine Absturzsicherung mit gem. Vorschrift 1,10m Höhe
kann bauseits nicht gestellt werden.

Persönliche Schutzausrüstung gegen Absturz bzw.
Maßnahmen zur temporären Absturzsicherung müssen vom AN
gestellt bzw. vorgenommen werden. Die Pflicht zur
Aufrechterhaltung obliegt dem AN. Die historische
Bausubstanz darf dabei nicht beschädigt werden.

Dies ist in den folgenden Positionen einzukalkulieren.

##### 11.2.2 Erdarbeiten und Pflasterdecke

**11.2.2.01 Schüttung einbringen im Bereich der Konsolsteine, d = 30 cm**
Schüttung liefern und im Bereich der Konsolsteine
einbauen. Der Einbau erfolgt in Lagen von max. 15cm
Höhe. Die Lagen sind manuell zu verdichten.
Anarbeitungsarbeiten sind in einer separaten Positionen
erfasst.
Abrechnung nach bearbeiteter Fläche.

Arbeitsbereich: Laubengang
Untergrund: Ziegelgewölbe
Schichtdicke: 30 cm
Material: ortsübliches, gütegeprüftes Mineralgemisch
Körnung:0/32
Frostwiderstand: Frostklasse F4 gem. TL Gestein-StB
Verdichtungsgrad: DPr >97%
EV2-Wert:>45 MN/m²
Menge: 15,000 m2

**11.2.2.02 Planum herstellen**
Es ist ein Planum mit einem Oberflächengefälle von 0,6%
in Längsrichtung des Laubengangs herzustellen.
Die Oberfläche ist als Vorbereitung für die
Sauberkeitsschicht ausreichend manuell zu planieren.
Es ist eine Aufbauhöhe von UKR -0,19m (Anschluss
nördliche Treppe) bis UKR -0,26m (Anschluss südliche
Treppe) herzustellen. Die Referenzpunkte sind den
Anlagen zu entnehmen.

Arbeitsbereich: Laubengang
Material: ortsübliches, gütegeprüftes Mineralgemisch
Körnung:0/32
Frostwiderstand: Frostklasse F4 gem. TL Gestein-StB
Verdichtungsgrad: DPr >97%
EV2-Wert:>45 MN/m²
Menge: 17,500 m2

**11.2.2.03 Sauberkeitsschicht C8/10 liefern und einbauen, d = 5 cm**
Sauberkeitsschicht aus unbewehrtem Magerbeton der
Betongüteklasse C8/10 herstellen. Oberflächengefälle
von 2% jeweils von den Brüstungen in Richtung Mitte der
Fläche herstellen, dafür benötigtes Material ist mit
einzukalkulieren.
Anarbeitungsarbeiten sind in einer separaten Positionen
erfasst.

Arbeitsbereich: Laubengang
Schichtdicke: 50 bis 65 mm (Gefälle 2%)
Betongüte:C8/10
Frostwiderstand: Frostklasse F4 gem. TL Gestein-StB
Verdichtungsgrad: DPr >97%
EV2-Wert:>45 MN/m²
Menge: 20,000 m2

**11.2.2.04 Natursteinmauerwerk säubern**
Freiliegendes Natursteinmauerwerk vorbereitend für die
Abdichtungsarbeiten säubern durch trockenes Abkehren.
Menge: 5,000 m2

**11.2.2.05 Grundierung Vertikalabdichtung**
Abzudichtende Untergründe aus nachfolgenden Positionen
mit lösemittelfreier Grundierung vorbehandeln.
Grundierung als Systembestandteil passend zur
nachfolgend beschriebenen Abdichtung auf saugenden
mineralischen Untergründen.

Arbeitsbereich: Laubengang
Bauteil: innere & äußere Brüstung
Streifenhöhe: 15 cm ab OK Sauberkeitsschicht

Leitprodukt: remmers Kiesol MB, oder gleichwertig

angebotenes Fabrikat:

.......................................................
.................
(vom Bieter einzutragen)
Menge: 5,000 m2

**11.2.2.06 Haftbrücke Zwischenabdichtung**
Mineralische, hoch sulfatbeständige Dichtungsschlämme
als Haftbrücke und Zwischenabdichtung auftragen.
Systembestandteil passend zur nachfolgend beschriebenen
Abdichtung.
Vorbereitung des Untergrunds in separater Position
erfasst.

Arbeitsbereich: Laubengang
Bauteil: innere & äußere Brüstung
Material: WW-Dichtschlämme gem. DIN 19573
Streifenhöhe: 15 cm ab OK Sauberkeitsschicht
Druckfestigkeit:> 20 N/mm²
Wasserdampfdiffusionswiderstand (µ) < 200
Wassereinwirkungsklasse gem. DIN 18533/18535 W1-E

Leitprodukt: remmers WP Sulfatex, oder gleichwertig

angebotenes Fabrikat:

.......................................................
.................
(vom Bieter einzutragen)
Menge: 5,000 m2

**11.2.2.07 Kratzspachtelung rissüberbrückend**
Kratzspachtelung mit rissüberbrückender MDS herstellen,
Lunken, Poren, Putzrillen usw. mittels Kratzspachtelung
aus zweikomponentiger, rissüberbrückender mineralischer
Dichtungsschlämme verschließen und egalisieren.

Arbeitsbereich: Laubengang
Bauteil: innere & äußere Brüstung
Material: WW-Dichtschlämme gem. DIN 19573
Streifenhöhe: 15 cm ab OK Sauberkeitsschicht
Druckfestigkeit:> 20 N/mm²
Wasserdampfdiffusionswiderstand (µ) < 200
Wassereinwirkungsklasse gem. DIN 18533/18535 W1-E

Leitprodukt: remmers MB 2K, oder gleichwertig

angebotenes Fabrikat:

.......................................................
.................
(vom Bieter einzutragen)
Menge: 5,000 m2

**11.2.2.08 Vertikalabdichtung erdberührter Natursteinmauerwerke**
Abdichtung gem. DIN 18533 mit rissüberbrückender MDS
herstellen, Wassereinwirkungsklasse W1.1-E gem.
Bodengutachten in Verbindung mit einer Dränage aus
separaten Positionen.
Abdichtung aus zweikomponentiger, rissüberbrückender
mineralischer Dichtungsschlämme vollflächig, Auftrag
bis zur erforderlichen Schichtdicke, fachgerecht gem.
Herstellerangaben verarbeiten.
Boden- und Wandanschlüsse gem. Herstellervorgaben
ausführen. Dichtungskehlen gem. Herstellervorgaben
herstellen. Dichtschlämme in mind. zwei Arbeitsgängen
mit jeweils max. 5mm Schichtdicke auftragen. Einbauhöhe
bis maximal Oberkante des geplanten Ziegelpflasters.

Die Abdichtungsschicht muss einen vollflächigen Verbund
mit dem Untergrund aufweisen. Bis zum Erreichen der
Regenfestigkeit ist Regeneinwirkung durch Abdeckungen
o.ä. zu vermeiden.

Arbeitsbereich: Laubengang
Bauteil: innere & äußere Brüstung
Material: WW-Dichtschlämme gem. DIN 19573
Streifenhöhe: 15 cm ab OK Sauberkeitsschicht
Druckfestigkeit:> 20 N/mm²
Wasserdampfdiffusionswiderstand (µ) < 200
Wassereinwirkungsklasse gem. DIN 18533/18535 W1-E

Leitprodukt: remmers MB 2K, oder gleichwertig

angebotenes Fabrikat:

.......................................................
.................
(vom Bieter einzutragen)
Menge: 5,000 m2

**11.2.2.09 Bituminöse Abdichtung gegen nichtdrückendes Wasser herstellen**
Abdichtung gegen Bodenfeuchte und nicht aufstauendes
Sickerwasser nach DIN 18195-4 wie folgt herstellen:
- Untergrund gem. Herstellerangaben reinigen
- Bitumenvoranstrich liefern und Schutzbahn zur Haftung
mit ca. 300 g je m² einstreichen.
- 2 Lagen Elastomerbitumen-Schweißbahnen gem. FLL
liefern und punktweise mit der erforderlichen Naht- und
Stoßüberdeckung aufschweißen.
- Herstellung der Anschlüsse an vertikale Bauteile.
Anarbeitungsarbeiten sind in einer separater Position
erfasst.

Arbeitsbereich: Laubengang
Bauteil: Bodenfläche
Material: PYE PV 200 S5 (Oberlage, inkl.
Durchwurzelungsschutz)
PYE G 200 S4 (erste Lage)
Untergrund: Magerbeton (Gefälle 2%)

Leitprodukt Oberlage: BauderPLANT E, oder gleichwertig
Leitprodukt erste Lage: BauderFLEX G4E, oder
gleichwertig

angebotenes Fabrikat:

.......................................................
.................
(vom Bieter einzutragen)
Menge: 20,000 m2

**11.2.2.10 Hohlkehle herstellen**
Hohlkehle aus Mörtel, zwischen Schutzbahn und
aufgehenden Mauerwerken (innere und äußere Brüstung)
zur Anarbeitung der bituminösen Abdichtung herstellen.
Der evtl. notwendige Voranstrich mit Haftgrund ist
einzukalkulieren.

Arbeitsbereich: Laubengang
Mörtel: Kalkzementmörtel MG III
Menge: 30,000 m

**11.2.2.11 Bituminöse Abdichtung an Rändern hochführen**
Abdichtung aus vorheriger Position an den Rändern
aufgehender Bauteile maximal entsprechend der Stärke
des Bodenaufbaus umschlagen und an Vertikalabdichtung
der Brüstungen anarbeiten, mit systemzugehörigem und
für den speziellen Untergrund geeignetem Kleber.

Arbeitsbereich: Laubengang
Nennweite: DN 50
Max. Streifenhöhe: 15cm
Menge: 28,550 m

**11.2.2.12 Abdichtung von Rohrdurchführung**
Durchdringungen von bauseits verlegten Rohren (Pos.
11.2.3.1) in bituminöser Bodenabdichtung der
Vorpositionen fachgerecht gem. DIN 18533-1 anschließen,
wie folgt:
- Rohrmanschette als Spezialflansch passend zum
Abdichtungssystem der Vorpositionen liefern und an
Rohrleitungen dichtschließend montieren
- Manschette faltenfrei anlegen, gem. Herstellerangaben
auf Bodenabdichtung anbringen

Arbeitsbereich: Laubengang
Nennweite: DN 50
Flanschbreite: mind. 50mm

angebotenes Produkt:
........................................
  (vom Bieter anzugeben)
Menge: 1,000 St

**11.2.2.13 Noppenbahn als Schutzschicht**
Noppenbahn senkrecht vor Dichtschlämme an
Gebäudeaußenwand stellen.

Arbeitsbereich: Laubengang
Untergrund: Faserschutzmatte
Material: Polyethylen-HDPE (Noppenbahn)
Materialstärke: 8 mm
Streifenhöhe: ca. 15 cm
Länge (gesamt): ca. 28m

Leitprodukt: Delta MS, oder gleichwertig

angebotenes Fabrikat:

.......................................................
.................
(vom Bieter einzutragen)
Menge: 5,000 m2

**11.2.2.14 PE-Trennfolie liefern und einbauen**
Bitumen- und polystyrolbeständige Polyethylenfolie als
Trenn- und Gleitschicht liefern und gem.
Herstellerangaben mit erforderlicher Überlappung auf
Bitumenschweißbahnen verlegen.
Anarbeitungsarbeiten sind in einer separaten Positionen
erfasst.

Arbeitsbereich: Laubengang
Untergrund: Bitumenschweißbahn
Material: Polyethylen
Materialstärke: 0,2 mm
Gewicht: 190 g/m²

Leitprodukt: BauderGREEN PE 02, oder gleichwertig

angebotenes Fabrikat:

.......................................................
.................
(vom Bieter einzutragen)
Menge: 20,000 m2

**11.2.2.15 Faserschutzmatte liefern und einbauen**
Mechanisch und thermisch verfestigte Faserschutzmatte
aus Polyester- und Polypropylen-Regeneratfasern als
Schutzlage auf PE-Trennfolie liefern und gem.
Herstellerangaben verlegen. Herstellerangaben mit
erforderlicher Überlappung verlegen.
Anarbeitungsarbeiten sind in einer separaten Positionen
erfasst.

Arbeitsbereich: Laubengang
Untergrund: PE-Trennfolie
Material: Polyester, Polypropylen
Materialstärke: 4 mm
Gewicht: 600 g/m²
Wasseraufnahme: 3 l/m²

Leitprodukt: BauderGREEN FSM 600, oder gleichwertig

angebotenes Fabrikat:

.......................................................
.................
(vom Bieter einzutragen)
Menge: 20,000 m2

**11.2.2.16 Dränagematte liefern und einbauen**
Einseitig vlieskaschierte Noppenfolie als
Flächendränage für lose verlegte begehbare
Belagsflächen auf Faserschutzmatte liefern. Die
Anschlüsse der Dränelemente sind gem. Herstellerangaben
auszuführen.
Anarbeitungsarbeiten sind in einer separaten Positionen
erfasst.

Arbeitsbereich: Laubengang
Untergrund: Faserschutzmatte
Material: PET (Noppenfolie)
PP (Filterflies)
Materialstärke: 10 mm
Gesamtgewicht: ca. 868 g/m²
Druckfestigkeit: 400 kN/m²

Leitprodukt: BauderGREEN DE NF 10, oder gleichwertig

angebotenes Fabrikat:

.......................................................
.................
(vom Bieter einzutragen)
Menge: 20,000 m2

**11.2.2.17 Ziegelpflasterbelag und Ziegelbett liefern**
Lieferung von Ziegelpflasterbelag, Wasserstrichziegel
ohne Fase gem. DIN EN 1344 und DIN 18503 und
Ziegelbett.

Zweck: Bodenbelag, 5 kN/m²
Material: Pflasterziegel
Abmessung LxBxH:240 x 115 x 52 mm
Farbe: Rotbraun Bunt
Frostbeständigkeit: FP100
Biegebruchlast: R1

Bettung: Brechsand-Splitt-Gemisch
Schichtdicke: 7,5cm
Körnung:0/5

Spektrum der Einzelfestigkeiten: min. 12 MN/m² bis max.
26 MN/m². Der Mittelwert der geprüften Ziegelcharge
darf 16 N/mm² nicht überschreiten.
Grenzwert für aktive lösliche Salze: S2 gem. DIN 771-1

Die bauphysikalischen Eigenschaften sind für die zu
verbauenden Steine über eigene Prüfzeugnisse
nachzuweisen inkl. Nachweis über 100 Frost-Tau-Wechsel.

Leitprodukt: Muhr LPKWS04, oder gleichwertig

angebotenes Fabrikat:

.......................................................
.................
(vom Bieter einzutragen)
Menge: 20,000 m2

**11.2.2.18 Ziegelpflasterbelag auf Ziegelbett verlegen**
Ziegelpflasterbelag in Flachlage und im Blockverband
auf Splittgemisch verlegen. Anarbeitungen an die
Entwässerung ist in einer separater Position erfasst.
Verlegearbeit von der Schlitzrinne aus in Richtung
Brüstung ausführen. Die Oberkante des Ziegelbelags muss
die Rinne dabei um 2-3 Millimeter überragen.
Die Anschlusshöhen an die angrenzenden
Natursteintreppen sind bauseits gem. Bestand
herzustellen.
Fugen mit Kiessand einfegen.
Verlegung im Gefälle gem. Ausführungsplanung.
Anarbeitungsarbeiten sind in einer separaten Positionen
erfasst.

Arbeitsbereich: Laubengang
Untergrund: Dränagematte
Material: Ziegelpflaster
Abmessung LxBxH:240 x 115 x 52 mm
Verlegeart: Blockverband (s. Verlegeplan)
Fugenmaterial: Fugensand, naturfarben
Fugenbreite: ca. 5mm

Bettung: Brechsand-Splitt-Gemisch
Schichtdicke: 7,5cm
Körnung:0/5
Menge: 20,000 m2

**11.2.2.19 Zulage: Anarbeitung Oberbauschichten an linienförmige Bauteile**
Zulage zu Vorpositionen: Sämtliche Oberbauschichten
(Schüttung, Sauberkeitsschicht, PE-Trennfolie,
Faserschutzmatte, Dränagematte, Ziegelbett,
Ziegelpflaster) an linienförmige, aufgehende und im
Bodenaufbau liegende Bauteile anarbeiten.

Arbeitsbereich: Laubengang
Bauteile: Brüstungen (27m)
Schlitz-Drainagerinne, beidseitig (12,60m)

Die Anarbeitung der Dränagematte erfolgt über Adapter.
Lieferung & Montage der Adapter an der
Schlitz-Dränagerinne in gesonderter Position
aufgeführt.

Die Oberkante des Ziegelbelags muss die Rinnen um 2-3
Millimeter überragen.
Menge: 53,000 m

**11.2.2.20 Zulage: Anarbeitung Oberbauschichten an punktuelle Bauteile**
Zulage zu Vorpositionen: Sämtliche Oberbauschichten
(Schüttung, Sauberkeitsschicht, PE-Trennfolie,
Faserschutzmatte, Dränagematte, Ziegelbett,
Ziegelpflaster) an aufgehende und im Bodenaufbau
liegende Bauteile anarbeiten.

Arbeitsbereich: Laubengang
Bauteile: Entwässerungsrohr, DN50 (1 St.)
Menge: 1,000 St

**11.2.2.21 Zulage: Anarbeitung Ziegelpflasterbelag an Revisionskasten**
Zulage zur Vorposition: Ziegelpflasterbelag außenseitig
an Revisionskasten anarbeiten. Revisionskasten mit
Ziegelpflaster ausfüllen. Der Pflasterverband ist dabei
weiterzuführen.
Die Oberkante des Ziegelbelags muss die Rinnen dabei um
2-3 Millimeter überragen.

Arbeitsbereich: Laubengang
Maße Revisionskasten: 300 x 300 mm
Menge: 1,000 St

**11.2.2.22 Reinigung Treppe Laubengang-Nord**
Mechanische feuchte Reinigung mit Wasser und
gleichzeitigem Abbürsten der Flächen mit verschiedenen
Bürstenarten, wie Messingbürste, Nylonbürste,
Wurzelbürste, Besen zur Entfernung von Schmutz.

Fläche: Tritt- und Setzstufe in Abwicklung je Stg. 49cm
* 110cm -> 3,30m²
Oberfläche: Naturstein

Reinigungsziel ist zuvor durch die Herstellung von
Musterflächen mit dem Bauherrn und der Bauleitung
abzustimmen.
Menge: 1,000 St

##### 11.2.3 Entwässerung

**11.2.3.01 Rohrleitung DN50**
Rohrleitung, rund, einschl. der Rohrschellen mit
doppeltem Scharnier, sowie aller Zubehör- und
Befestigungsteile liefern und einbauen. Der Einbau
erfolgt unter dem Ziegelgewölbe und durch eine
waagerechte Kernbohrung im Natursteinmauerwerk. Die
Rohrlänge ist vor Ort nach Absprache mit BL anzupassen.
Es ist ein Gefälle von 2% herzustellen.
Befestigung an Ziegelgewölbe ausschließlich in den
Fugen.

Arbeitsbereich: Laubengang
Material: Feuerverzinkter Stahl
Nennweite: DN 50
Gefälle: 2%
Länge: 1m
Menge: 1,000 m

**11.2.3.02 Formstück Bogen DN50**
Bogen-Formstücke einbauen als Übergang Fallleitung zu
waagerechter Rohrleitung.
Anschlüsse herstellen und abdichten.

Arbeitsbereich: Laubengang
Material: Feuerverzinkter Stahl
Nennweite: DN 50
Winkel: 45°
Menge: 2,000 St

**11.2.3.03 Fallleitung DN50**
Fallleitung, rund, liefern und als Übergang zwischen
Revisionskasten und waagerechter Rohrleitung einbauen.
Rohrlänge vor Ort gem. Ausführungsplanung anpassen.

Arbeitsbereich: Laubengang
Material: Feuerverzinkter Stahl
Nennweite: DN 50
Länge: 0,4m
Menge: 0,400 m

**11.2.3.04 Revisionskasten inkl. Zubehör liefern und einbauen**
Revisionskasten mit einseitigem Rinnenanschluss liefern
und auf Faserschutzmatte gem. Herstellerangaben
einbauen. Die Position ist der Ausführungsplanung zu
entnehmen.
- Herstellung eines geeigneten Untergrunds mit
Schutzschicht unterhalb des Revisionskastens
- Revisionskasten gem. Herstellerangaben einbauen.
Anschluss an Entwässerungsrohr in separater Position
erfasst.
- Drainagematte mit Adaptern an Revisionskasten
anarbeiten

Arbeitsbereich: Laubengang
Untergrund: Faserschutzmatte mit Schutzschicht
Bauteil: Revisionskasten, senkrechte Stutzenlage,
perforiert; rechtsseitiger Rinnenanschluss
Maße: 300 x 300 x 140 mm
Material: Feuerverzinkter Stahl
Belastungsklasse: A15

Zubehör: Adapter für Dränagematten

Leitprodukte: Revisionskasten Lamina RKL, oder
gleichwertig

angebotenes Fabrikat:

.......................................................
.................
(vom Bieter einzutragen)
Menge: 1,000 St

**11.2.3.05 Zulage: Anschluss Revisionskasten an Entwässerung**
Zulage zur Vorposition:
Anschluss Revisionskasten an Rohrleitung zur
Entwässerung herstellen und abdichten.
Herstellerangaben sind zu berücksichtigen.

Arbeitsbereich: Laubengang
Material: Feuerverzinkter Stahl
Nennweite: DN 50
Menge: 1,000 St

**11.2.3.06 Schlitz-Drainagerinne inkl. Zubehör liefern und einbauen**
Schlitz-Drainagerinne liefern und in Längsrichtung auf
Faserschutzmatte gem. Herstellerangaben einbauen.
- Herstellung eines geeigneten Untergrunds mit
Schutzschicht in Breite der Rinne
- Dränage-Schlitzrinne gem. Herstellerangaben und
Ausführungsplanung mit notwendigen Verbindungen
verlegen. Bei Bedarf Längenänderungen gem.
Herstellerangaben angleichend an Bestand vornehmen.
Anschluss an Revisionskasten herstellen
-Befestigung des Rinnenkörpers in separater Position
erfasst
- Offenes Rinnenende mit Endstück verschließen

Arbeitsbereich: Laubengang
Untergrund: Faserschutzmatte mit Schutzschicht
Bauteil: Schlitz-Drainagerinne, beidseitige Perforation
Hals- /Gesamthöhe: 65 / 140 mm
Rinnenbreite: 100 mm
Lieferlänge: 1000 mm
Material: Feuerverzinkter Stahl
Materialstärke: 1,5 mm
Belastungsklasse: A15
Zubehör: Endstück rechts, Verbinder, Adapter für
Dränagematten (Mengen nach Bedarf)

Leitprodukte: Schlitz-Drainagerinne Lamina Fix (inkl.
Zubehör), oder gleichwertig

angebotenes Fabrikat:

.......................................................
.................
(vom Bieter einzutragen)
Menge: 12,600 m

**11.2.3.07 Zulage: punktuelle Befestigung Dränage-Schlitzrinne mit Dränbeton**
Zulage zur Vorposition:
Dränage-Schlitzrinne punktuell mit Dränbeton
befestigen. Jeweils beidseitig an den Enden der
Rinnenstücke Batzen aus Dränbeton auf der
Faserschutzmatte anbringen. Die Höhe des Batzens darf
maximal bis zur Oberkante des Rinnenkörpers reichen.

Arbeitsbereich: Laubengang
Untergrund: Faserschutzmatte
Material: Dränbeton
Maße (l x b x h):ca. 100 x 100 x 75 mm
Belastungsklasse: 0,3
Menge: 26,000 St

**11.2.3.08 Zulage: Einbau Adapter für Dränagematte an Rinne**
Zulage zur Vorposition:
Adapter für Dränagematte beidseitig an
Dränage-Schlitzrinne und Revisionskasten anbringen.
(Lieferung in Pos. 6 enthalten)
Menge: 26,000 m

#### 11.3 Bauabschnitt 2.2 Terrasse Süd

##### 11.3.1 Hinweispositionen und Bestandsunterlagen

*Hinweis*
Für alle nachfolgenden Positionen gilt:

Das Gelände ist schwer anfahrbar. Zur Erschließung des
Schlossgeländes innerhalb der umgebenden Schlossmauern
bis zur Terrasse Süd ist eine etwa 4 m breite Öffnung
in der Schlossmauer im nordwestlichen
Schlossmauerbereich hergestellt. Haupt- und
Nebenlagerflächen sowie eine Baustraße von der
Bestandsstraße durch den Mauerdurchbruch bis zur
Terrasse Süd sind vorhanden.
Die Zufahrt zum Schlosspark durch den Mauerdurchbruch
begrenzt die Breite der einzusetzenden Fahrzeuge.
Weiterhin ist die Befahrbarkeit der Baustraßen für
Fahrzeuge bis max. 7,5t (z.B. Kompaktradlader 5-7t)
hergestellt.

Ein Befahren der Terrasse Süd mit Fahrzeugen ist nur
mit Einschränkungen möglich. Die Last der Fahrzeuge ist
auf ein Gesamtgewicht von max. 1.000 kg beschränkt. Die
Geräte müssen mittels Kran auf die Terrasse gehoben und
wieder runtergeholt werden.

Der eingeschränkte Einsatz von Geräten ist insbesondere
hinsichtlich Verdichtungsarbeiten zu berücksichtigen.

Ein Betreten der Innenräume ist zu unterlassen.

Dies ist in den folgenden Positionen einzukalkulieren.

*Hinweis*
Für alle nachfolgenden Positionen gilt:

Die Südterrasse wird durch Stützmauern mit einer
Absturzhöhe von ca. 7m gefasst. Die Zinnen weisen eine
Höhe von maximal 80cm auf. Der Bereich zwischen den
Zinnen erreicht etwa eine Höhe von 15cm.
Eine Absturzsicherung mit gem. Vorschrift 0,90m Höhe
kann bauseits nicht gestellt werden.

Persönliche Schutzausrüstung gegen Absturz bzw.
Maßnahmen zur temporären Absturzsicherung müssen vom AN
gestellt bzw. vorgenommen werden. Die Pflicht zur
Aufrechterhaltung obliegt dem AN. Die historische
Bausubstanz darf dabei nicht beschädigt werden.

Dies ist in den folgenden Positionen einzukalkulieren.

*Hinweis*
Für alle nachfolgenden Positionen gilt:

In die Einheitspreise sind folgende Leistungen
einzukalkulieren, sofern sie nicht über LV-Positionen
abgedeckt sind:
- Sämtliche Positionen verstehen sich einschl. Liefern
und Montieren.
- Die Inbetriebnahme sämtlicher Anlagenteile ist in die
Einheitspreise einzurechnen, auch wenn sie nicht
gesondert erwähnt sind.
- Interne Elektroverkabelung für alle vom AG
gelieferten Geräte und Armaturen.
- Besondere Maßnahmen zur Schalldämmung der
  Geräte gegen den Baukörper.
- Stemm-, Bohr- und Fräsarbeiten für die Befestigung
von Konsolen und Halterungen.
- Liefern und Einbauen von Rohrfuttern in Form von
Hülsrohren aus Stahl, Kunststoff usw.
- Lieferung der benötigten Hilfs- und Betriebsstoffe
für Druckproben, Inbetriebnahmen und Probebetrieb.
- Der Bieter hat sich vor Angebotsabgabe vor Ort über
den Umfang der Arbeiten zu informieren.

Dies ist in den folgenden Positionen einzukalkulieren.

*Hinweis*
Hinweis zum Abschnitt: Bestandsunterlagen

Für die Erstellung von Zeichnungen gilt:

Zeichnungen: Das Mindestformat ist DIN A4, das
Höchstformat DIN A0.Lagepläne sind im Maßstab 1:200,
Grundrisspläne für die Hausinstallation im Maßstab
1:100 oder 1:50, Zentralen im Maßstab 1:20 auszuführen.

Alle angeschlossenen Ausrüstungsgegenstände, sowie alle
Einzelheiten über Ablaufstellen, Reinigungsöffnungen,
Abscheider, Rückstauverschlüsse, Revisionskästen und
Entlüftungen sind in den Grundriss einzutragen.
Abzweige der Hauptleitungen sind auf einen Bezugspunkt,
bei Kanälen auf den jeweiligen Schachtmittelpunkt,
einzumessen. Kanäle müssen an den Schächten und anderen
wichtigen Stellen mit Sohlenordinaten über Normal-Null
versehen sein. Feste Gebäude- oder Geländehöhen sind
anzugeben. Außerdem sollen Haltungslängen,
Leitungsdurchmesser, rechnerisches Gefälle und
Gefällerichtung (mittels Pfeil) sowie Leitungsart
vermerkt sein.

Versorgungsleitungen, wie Gas- und Wasserleitungen,
sind mit allen erforderlichen Hinweisen, wie
Durchmesserangabe, Lage und Absperrventile,
Entleerungen, Rücksaugverhinderer, Zapfstellen usw. zu
versehen. Die Signaturen sind auf der Zeichnung in Nähe
des Schriftfeldes zu erläutern. Die Zeichnung soll
außerdem alle für eine Orientierung erforderlichen
Hinweise, wie Nordpfeil, angrenzende Straßen mit Namen,
Geschoss- und Raumbezeichnungen usw. enthalten und in
der unteren rechten Ecke mit einem Schriftfeld versehen
sein. Das Schriftfeld muss Aufschluss über das Objekt,
die Grund- stücksbezeichnung, die Art der Anlage, den
Zeichnungsinhalt, das System, die ausführende Firma und
den Zeichnungshersteller geben, sowie die
Unterschriften der beteiligten Firma und Sachbearbeiter
mit Datum sowie die Angabe des Zeichnungsmaßstabes und
der Blattgröße enthalten.

Alle Unterlagen außer den Unterlagen auf Transparent
papier- sind mit Inhaltsverzeichnis in Ordnern (keine
A4 Schnellheftermappen) zu liefern, außerdem sind zu
allen gelieferten Unterlagen Dateien auf USB Stick
gemäß den aufgeführten Spezifikationen zu liefern.

Folgende Unterlagen sind bis zur Abnahme zu erbringen:

Bestandszeichungen, 3-fach, farbig angelegt
zuzüglich. Die zur Ausführung der Leistungen des
Auftragnehmers angefertigten Zeichnungen einschl. der
schematischen Darstellung der Anlage im Zeitpunkt der
Abnahme.
Dateiformat: DXF oder DWG, gemäß beigefügte Layerliste

Beschreibung der Anlage, 3-fach
Die Beschreibung soll in kurzer übersichtlicher Form
die Anlage einschl. der Regelung und Schaltung sowie
Ihre Funktion darstellen. Besondere anlagenspezifische
Merkmale sind hervorzuheben.
Dateiformat: Word-Datei, PDF-Datei

Auslegungsberechnungen:
Für alle Anlagenteile und Anlagenkomponenten sind die
Auslegungen zu liefern, dies sind u.a.:
Abwasser- Niederschlagsberechnungen ggf. einschl.
Auslegung der Hebeanlagen etc.
Dateiformat: Excel-Datei

Bedienungsanweisung, 3-fach.
Die Bedienungsanweisung muss zur Einweisung des Personals vorliegen. Sie muss auch nicht fachkundigem
Personal die korrekte Bedienung und Wartung der Anlage
für den normalen Betrieb erlauben und ihm im
Störungsfall die erforderlichen Maßnahmen zur
Beseitigung unmittel- barer Gefahren sowie die Wege zur
zielbewussten Suche der Störungsursache und zur
Beseitigung einfacher Störungen erläutern.
Dateiformat: Word-Datei, PDF-Datei

Die Wartungsvorschriften sollen in Tabellenform alle
Wartungsarbeiten mit Angabe der Fristen enthalten.
Dateiformat: Word, Excel, PDF-Datei

Fließ-, Stromlauf- und Schaltschemata, 3-fach
Dateiformat: DXF oder DWG, gemäß beigefügte Layerliste

Fließ-, Stromlauf- und Schaltschemata als Bestandszeichnungen für Technikzentralen, jeweils ein Schema
(farbig angelegte Papierpause) auf einer wasserfesten
Platte aufgezogen, mit Folie abgedeckt, mit schlagfestem Umleimer versehen, versenkte Aufhänger, Filzabstandsklötze

CE- Konformitäts- Kennzeichnung bzw. - erklärung gemäß
EWG- Beschluß 901683 für die vorgesehenen Industrieerzeugnisse bzw. -produkte (CE- Kennzeichen)
Dateiformat: Word, Excel, PDF-Datei

VBG 4 (UVV) Bescheinigung jetzt BGV A3
Dateiformat: Papier, PDF-Datei

Behördliche Prüfbescheinigungen und Werkatteste, 3-fach
Dateiformat: Papier ausreichend

Bescheinigung über die Dichtheitsprüfung, 3-fach Die
Dichtheitsprüfung ist gemäß DIN EN 1610 durchzuführen
und zu bescheinigen.
Dateiformat: Papier, PDF-Datei

Protokoll über die Einweisung des Bedienungspersonals
und Wartungspersonals, 3-fach
Dateiformat: Papier, PDF-Datei

Bescheinigung, dass keine asbesthaltigen Materialien
oder Einbauteile verwendet wurden, 3-fach
Dateiformat: Papier, PDF-Datei

Hersteller und Lieferantenverzeichnis für alle
Anlagenteile, mit Anschrift und Telefonnummer
Dateiformat: Word-Datei, PDF-Datei

Instandhaltungsanweisungen in tabellarischer Form nach
VDMA
Dateiformat: Word, Excel, PDF-Datei

Gerätestücklisten für Geräte im Schaltschrank und in
der Anlage, mit Angabe des Fabrikates, der Type, der
Spannung, der Anschlussleistung und ggf. weitere
charakteristische Daten
Dateiformat: Word, Excel, PDF-Datei

Prüfzeugnisse, Bescheinigungen, Zulassungen, Einweisungsprotokoll mit Unterschrift
Dateiformat: Papier, PDF-Datei

Meßprotokolle für Temperatur, Feuchte, Druck, Stromaufnahme von Antrieben bei Vollast
Dateiformat: Excel, PDF-Datei

**11.3.1.01 Bestandsunterlagen Entwässerungsarbeiten**
Bestandsunterlagen für Entwässerungsarbeiten
anfertigen.

Für die Erstellung von Zeichnungen gilt:

Zeichnungen: Das Mindestformat ist DIN A4, das
Höchstformat DIN A0.Lagepläne sind im Maßstab 1:200,
Grundrisspläne für die Hausinstallation im Maßstab
1:100 oder 1:50, Zentralen im Maßstab 1:20 auszuführen.

Alle angeschlossenen Ausrüstungsgegenstände, sowie alle
Einzelheiten über Ablaufstellen, Reinigungsöffnungen,
Abscheider, Rückstauverschlüsse, Revisionskästen und
Entlüftungen sind in den Grundriss einzutragen.
Abzweige der Hauptleitungen sind auf einen Bezugspunkt,
bei Kanälen auf den jeweiligen Schachtmittelpunkt,
einzumessen. Kanäle müssen an den Schächten und anderen
wichtigen Stellen mit Sohlenordinaten über Normal-Null
versehen sein. Feste Gebäude- oder Geländehöhen sind
anzugeben. Außerdem sollen Haltungslängen,
Leitungsdurchmesser, rechnerisches Gefälle und
Gefällerichtung (mittels Pfeil) sowie Leitungsart
vermerkt sein.

Versorgungsleitungen, wie Gas- und Wasserleitungen,
sind mit allen erforderlichen Hinweisen, wie
Durchmesserangabe, Lage und Absperrventile,
Entleerungen, Rücksaugverhinderer, Zapfstellen usw. zu
versehen. Die Signaturen sind auf der Zeichnung in Nähe
des Schriftfeldes zu erläutern. Die Zeichnung soll
außerdem alle für eine Orientierung erforderlichen
Hinweise, wie Nordpfeil, angrenzende Straßen mit Namen,
Geschoss- und Raumbezeichnungen usw. enthalten und in
der unteren rechten Ecke mit einem Schriftfeld versehen
sein. Das Schriftfeld muss Aufschluss über das Objekt,
die Grund- stücksbezeichnung, die Art der Anlage, den
Zeichnungsinhalt, das System, die ausführende Firma und
den Zeichnungshersteller geben, sowie die
Unterschriften der beteiligten Firma und Sachbearbeiter
mit Datum sowie die Angabe des Zeichnungsmaßstabes und
der Blattgröße enthalten.

Alle Unterlagen außer den Unterlagen auf Transparent
papier- sind mit Inhaltsverzeichnis in Ordnern (keine
A4 Schnellheftermappen) zu liefern, außerdem sind zu
allen gelieferten Unterlagen Dateien auf USB Stick
gemäß den aufgeführten Spezifikationen zu liefern.

Folgende Unterlagen sind bis zur Abnahme zu erbringen:

Bestandszeichungen, 3-fach, farbig angelegt
zuzüglich. Die zur Ausführung der Leistungen des
Auftragnehmers angefertigten Zeichnungen einschl. der
schematischen Darstellung der Anlage im Zeitpunkt der
Abnahme.
Dateiformat: DXF oder DWG, gemäß beigefügte Layerliste

Beschreibung der Anlage, 3-fach
Die Beschreibung soll in kurzer übersichtlicher Form
die Anlage einschl. der Regelung und Schaltung sowie
Ihre Funktion darstellen. Besondere anlagenspezifische
Merkmale sind hervorzuheben.
Dateiformat: Word-Datei, PDF-Datei

Auslegungsberechnungen:
Für alle Anlagenteile und Anlagenkomponenten sind die
Auslegungen zu liefern, dies sind u.a.:
Abwasser- Niederschlagsberechnungen ggf. einschl.
Auslegung der Hebeanlagen etc.
Dateiformat: Excel-Datei

Bedienungsanweisung, 3-fach.
Die Bedienungsanweisung muss zur Einweisung des Personals vorliegen. Sie muss auch nicht fachkundigem
Personal die korrekte Bedienung und Wartung der Anlage
für den normalen Betrieb erlauben und ihm im
Störungsfall die erforderlichen Maßnahmen zur
Beseitigung unmittel- barer Gefahren sowie die Wege zur
zielbewussten Suche der Störungsursache und zur
Beseitigung einfacher Störungen erläutern.
Dateiformat: Word-Datei, PDF-Datei

Die Wartungsvorschriften sollen in Tabellenform alle
Wartungsarbeiten mit Angabe der Fristen enthalten.
Dateiformat: Word, Excel, PDF-Datei

Fließ-, Stromlauf- und Schaltschemata, 3-fach
Dateiformat: DXF oder DWG, gemäß beigefügte Layerliste

Fließ-, Stromlauf- und Schaltschemata als Bestandszeichnungen für Technikzentralen, jeweils ein Schema
(farbig angelegte Papierpause) auf einer wasserfesten
Platte aufgezogen, mit Folie abgedeckt, mit schlagfestem Umleimer versehen, versenkte Aufhänger, Filzabstandsklötze

CE- Konformitäts- Kennzeichnung bzw. - erklärung gemäß
EWG- Beschluß 901683 für die vorgesehenen Industrieerzeugnisse bzw. -produkte (CE- Kennzeichen)
Dateiformat: Word, Excel, PDF-Datei

VBG 4 (UVV) Bescheinigung jetzt BGV A3
Dateiformat: Papier, PDF-Datei

Behördliche Prüfbescheinigungen und Werkatteste, 3-fach
Dateiformat: Papier ausreichend

Bescheinigung über die Dichtheitsprüfung, 3-fach Die
Dichtheitsprüfung ist gemäß DIN EN 1610 durchzuführen
und zu bescheinigen.
Dateiformat: Papier, PDF-Datei

Protokoll über die Einweisung des Bedienungspersonals
und Wartungspersonals, 3-fach
Dateiformat: Papier, PDF-Datei

Bescheinigung, dass keine asbesthaltigen Materialien
oder Einbauteile verwendet wurden, 3-fach
Dateiformat: Papier, PDF-Datei

Hersteller und Lieferantenverzeichnis für alle
Anlagenteile, mit Anschrift und Telefonnummer
Dateiformat: Word-Datei, PDF-Datei

Instandhaltungsanweisungen in tabellarischer Form nach
VDMA
Dateiformat: Word, Excel, PDF-Datei

Gerätestücklisten für Geräte im Schaltschrank und in
der Anlage, mit Angabe des Fabrikates, der Type, der
Spannung, der Anschlussleistung und ggf. weitere
charakteristische Daten
Dateiformat: Word, Excel, PDF-Datei

Prüfzeugnisse, Bescheinigungen, Zulassungen, Einweisungsprotokoll mit Unterschrift
Dateiformat: Papier, PDF-Datei

Meßprotokolle für Temperatur, Feuchte, Druck, Stromaufnahme von Antrieben bei Vollast
Dateiformat: Excel, PDF-Datei
Menge: 1,000 St

##### 11.3.2 Arbeiten auf Stb.-Decken

**11.3.2.01 PE-Trennfolie liefern und einbauen**
Bitumen- und polystyrolbeständige Polyethylenfolie als
Trenn- und Gleitschicht liefern und gem.
Herstellerangaben mit erforderlicher Überlappung auf
Bitumenschweißbahnen verlegen.
Anarbeitung an die Entwässerung ist in einer separater
Position erfasst.

Arbeitsbereich: Terrasse Süd
Untergrund: Bitumenschweißbahn
Material: Polyethylen
Materialstärke: 0,2 mm
Gewicht: 190 g/m²

Leitprodukt: BauderGREEN PE 02, oder gleichwertig

angebotenes Fabrikat:

.......................................................
.................
(vom Bieter einzutragen)
Menge: 100,000 m2

**11.3.2.02 Faserschutzmatte liefern und einbauen**
Mechanisch und thermisch verfestigte Faserschutzmatte
aus Polyester- und Polypropylen-Regeneratfasern als
Schutzlage auf PE-Trennfolie liefern und gem.
Herstellerangaben verlegen. Herstellerangaben mit
erforderlicher Überlappung verlegen.
Anarbeitung an die Entwässerung ist in einer separaten
Position erfasst.

Arbeitsbereich: Terrasse Süd
Untergrund: PE-Trennfolie
Material: Polyester, Polypropylen
Materialstärke: 4 mm
Gewicht: 600 g/m²
Wasseraufnahme: 3 l/m²

Leitprodukt: BauderGREEN FSM 600, oder gleichwertig

angebotenes Fabrikat:

.......................................................
.................
(vom Bieter einzutragen)
Menge: 100,000 m2

**11.3.2.03 Dränagematte liefern und einbauen**
Einseitig vlieskaschierte Noppenfolie als
Flächendränage für lose verlegte begehbare
Belagsflächen auf Faserschutzmatte liefern. Die
Anschlüsse der Dränelemente sind gem. Herstellerangaben
auszuführen.
Anarbeitung an die Entwässerung ist in einer separater
Position erfasst.

Arbeitsbereich: Terrasse Süd
Untergrund: Faserschutzmatte
Material: PET (Noppenfolie)
PP (Filterflies)
Materialstärke: 10 mm
Gesamtgewicht: ca. 868 g/m²
Druckfestigkeit: 400 kN/m²

Leitprodukt: BauderGREEN DE NF 10, oder gleichwertig

angebotenes Fabrikat:

.......................................................
.................
(vom Bieter einzutragen)
Menge: 100,000 m2

**11.3.2.04 Noppenbahn als Schutzschicht**
Noppenbahn senkrecht vor Dichtschlämme an
Gebäudeaußenwand stellen.

Arbeitsbereich: Terrasse Süd
Untergrund: Faserschutzmatte
Material: Polyethylen-HDPE (Noppenbahn)
Materialstärke: 8 mm
Streifenhöhe: 12 cm
Länge (gesamt): ca. 45m

Leitprodukt: Delta MS, oder gleichwertig

angebotenes Fabrikat:

.......................................................
.................
(vom Bieter einzutragen)
Menge: 100,000 m2

**11.3.2.05 Lieferung Gelber Sandstein**
Lieferung von gelbem Sandstein für Vierungen.

Bestellen der Steine erst nach örtlichem Aufmaß des AN
und Freigabe der Werkplanung durch die BL! Werk- und
Monatgeplanung in gesonderter Position.

Beschreibung Naturstein:

Petrographische Bezeichnung: Sandstein
Material: Wealden-Sandstein
Quarz-Sandstein mit kieseligem Bindemittel aus der
untersten Unterkreidezeit, dem Berriasium. Feinkörnig,
grau bis gelbliche Färbung, in Farbe und Struktur
homogen, z.T. mit Eisenbänderung und fossilen
Einschlüssen.
Aussehen: feinstkörnig, eher monochrom, Farbigkeit
zwischen grau, vorwiegend grau, vorwiegend gelb

Technisch-physikalische Daten (Mittelwerte):

Druckfestigkeit nach DIN EN 1926: 100 MPa
Rohdichte nach DIN EN 1936: 2200 kg/m³
Wasseraufnahme nach DIN EN 13755: 3,9 M.-%
Offene Porosität nach DIN EN 1936: 17 %
Biegezugfestigkeit nach DIN EN 12372: 9,7 MPa
Frostbeständig nach DIN EN 12371
Widerstandfähig gegen Frost-Tau-Wechsel mit Tausalz
nach DIN EN 1367-6: 2008-12

Leitprodukt:

Obernkirchener Sandstein®.

Wesling Obernkirchener Sandstein GmbH & Co. KG
Am Steinhauerplatz 6
D-31683 Obernkirchen

oder gleichwertig.

Handelsbezeichnung des angebotenen Natursteins:

.........................

Steinbruch mit Ortsbezug:

.........................

.........................

Steinbruchbetreiber:

.........................

Verarbeitungswerk:

.........................

Die Sandsteine sind hinsichtlich Farb-, Textur-, und
Strukturschwankungen vor Ort vor Bestellung/Lieferung
zu bemustern. Freigabe durch die Bauleitung.

Nachweis und Bestätigung der Eignung durch geeignete
Belege wie EG-Konformitätserklärung, CE-Kennzeichnung
sowie  Prüfzeugnisse sind mit dem Angebot vorzulegen.

Die vorzulegenden Prüfzeugnisse und Nachweise sind
vollständig in deutscher Sprache oder mit beglaubigter
Übersetzung einzureichen.

Dazu gehören:
- Nachweis über Biegefestigkeit nach DIN EN 12372
- Nachweis über Druckfestigkeit nach DIN EN1926
- Nachweis über Wasseraufnahme nach DIN EN 13755
- Petrographisches Zeugnis nach DIN EN 12407
- Bestätigung des Steinbruchbetreibers über die
Verfügbarkeit des Rohmaterials hinsichtlich Menge,
technischer Eigenschaften und Farbe
- Bestätigung des Verarbeitungswerks über die
Verfügbarkeit der notwendigen Fertigungskapazitäten zum
vorgesehenen Lieferzeitpunkt

Die Maße der Sandsteinplatten sind der entsprechenden
Position (separat beschrieben) zu entnehmen.
Menge: 1,060 to

**11.3.2.06 Werk- und Montageplanung Spritzschutzstreifen**
Anfertigen einer Werk- und Montageplanung der geplanten
Verlegung des Spritzschutzstreifens, basierend auf
bauseits zur Verfügung gestelltem Aufmaß der
Terrassenoberfläche. Die Maße der Platten ergeben sich
aus den Abständen zwischen den Lichtschachteinfassungen
sowie dem Fassadenverlauf.

Inkl. ggf. notwendiger Überarbeitung der Planung nach
Aufforderung durch die BL.

- Maßstab 1:20
- Grundriss mit Eintragung der einzelnen Platten- bzw.
Vierungsmaße

Übergabe der Dokumentation einfach in Papierform im
Aktenordner sowie digital als pdf-Datei(en).
Beide Exemplare sind mit Inhaltsverzeichnis und
Seitenzahlen zu versehen.

Vor Steinbestellung ist die Planung vom
Bauleiter/Planungsbüro freizugeben.
Menge: 1,000 St

**11.3.2.07 Spritzschutzstreifen aus Sandstein herstellen**
Herstellung eines funktionsfähigen
Spritzschutzstreifens entlang der Fassadenanschlüsse
zur geordneten Ableitung von Oberflächenwasser und zum
Schutz der Fassade vor Verschmutzung.

Verlegung der Platten aus gesondert beschriebener Werk-
und Montageplanung auf der dynamischen Schicht mit
dünner Splittbettung über kapillarbrechender
Drainmatte.

Fugenabstand max. 5 mm
Verlegung im Gefälle 2 %
Fugenmaterial: Fugensand, naturfarben
Bettung: Brechsand-Splitt-Gemisch
Schichtdicke: 1cm
Körnung:0/5

Die Maße der benötigten Einzelsteine sowie deren
Bearbeitung bewegen sich zwischen:

Länge: maximal ca. 650 mm, Länge richtet sich nach Werk-
und Montageplanung! Ziel sind möglichst wenige Fugen
und Einzelplatten sowie ein ansprechendes
Erscheinungsbild.
Breite: ca. 250 mm
Höhe: ca. 30 mm
Sichtoberfläche: gebürstet
Ziel ist Imitation einer natürlichen
Oberflächenstruktur
Ziel ist Abrundung von scharfen Kanten
Menge: 30,000 lfdm

**11.3.2.08 Bogenförmigen Spritzschutzstreifen aus Sandstein herstellen**
Wie vorherige Position, hier gekrümmte/bogenförmige
Form. Einbauort am Bibliotheksturm.
Menge: 10,000 lfdm

**11.3.2.09 Zulage: Anarbeitung Spritzschutzstreifen an Fallrohre**
Zulage: Anarbeitung des Sandsteins für die
Spritzschutzstreifen an bestehende Fallleitungen an der
Gebäudeaußenwand.

Zwischen den Fallleitungen und den Gebäudeaußenwänden
befindet sich ein Zwischenraum mit max. 5cm Breite.
Dies ist mit einzukalkulieren.
Menge: 5,000 St

##### 11.3.3 Erdarbeiten und Oberbauschichten

**11.3.3.01 Planum herstellen**
Planieren und Nivellieren sowie Verdichten der
Erdoberfläche (Planum)  gem. DIN 18300 (Erdarbeiten)
und ZTVE STB 97 (Einbau und Verdichten),
Ebenflächigkeit bis 3cm Differenz. Die Verdichutng hat
so zu erfolgen, dass eine Tragfähigkeit von EV2 = 45
MN/m² erreicht wird.
Gem. FLL ist das Planum entsprechend dem vorgesehenen
Oberflächengefälle von 2% (siehe Ausführungsplanung)
herzustellen. Zusätzliches Material zur Herstellung des
Gefälles auf abgezogenen Bodenaushub einbringen und
gem. Angaben verdichten.

Arbeitsbereich: Terrasse Süd
Gefälle: 2%
Material: Gelagerte Auffülle vom Abbruch
Menge: ca. 70 m³
EV2-Wert:45MN/m² gem. ZTV E-StB
Verdichtungsgrad: DPr >97% gem. FLL
Wasserdurchlässigkeit k > 5 x 10-4 cm/s gem. DIN
18035-5
Menge: 330,000 m2

**11.3.3.02 Tonbaustoff als Abdichtung liefern**
Maschinell hergestellte mineralische Abdichtung aus
natürlichen Stoffen zur horizontalen und vertikalen
Abdichtung im Bereich der Terrasse liefern. Einbau
erfolgt in gesonderter Position.

Material: Mineralische Abdichtung aus Tonmaterialien
Korndichte: 2,68 t/m³ gem. DIN 18124
Frostwiderstand: Frostklasse F1 gem. ZTV E-StB 17
Wasserdurchlässigkeit: 1 x 10-10 m/s
Dichtigkeit vor und nach vollständiger Trocknung
unverändert, kein Schrumpfen und Reißen, wurzeldicht

Hinweis zur Lagerung: Soweit das Abdichtungsmaterial
nicht unmittelbar auf der Baustelle eingebaut werden
kann, ist bei der Zwischenlagerung gem.
Herstellerangaben ein ausreichender Schutz gegen
Witterungseinflüsse erforderlich. Weiterhin darf bei
der Lagerung keine Vermischung mit anderen Stoffen
möglich sein.

Leitprodukt: Dernoton-Fertigmischung BA, oder
gleichwertig

angebotenes Fabrikat:

.......................................................
.................
(vom Bieter einzutragen)
Menge: 60,000 m3

**11.3.3.03 Tonbaustoff als Horizontalabdichtung einbauen**
Ton-/Lehmabdichtung als Horizontalabdichtung gem.
Herstellervorschriften oberhalb des Planums einbauen
und verdichten. Falls vom Hersteller gefordert,
Schutzschicht aufbringen. Das Oberflächengefälle von 2%
sollte dabei erhalten bleiben.

Arbeitsbereich: Terrasse Süd
Schichtdicke: 15 cm
Abzudichtende Fläche: 350 m²
Einbau Tonbaustoff: 55m³
Verdichtungsgrad: DPr  >97% gem. Hersteller
Menge: 55,000 m2

**11.3.3.04 Leitungsdurchführung DN100 abdichten**
Leitungsdurchführung DN100 im Bereich der Bodenabläufe
wie folgt abdichten:
Abdichtungsmaterial im Bereich der Durchführung
einbringen, in Handarbeit verdichten.

Arbeitsbereich: Terrasse Süd
Nennweite: DN 100
Schichtdicke: ca. 15cm

Leitprodukt: Dernoton Pulver mit Dernoton Fertigmischung
BA (Mischverhältnis 1:1-1:2), o. glw.

angebotenes Fabrikat:

.......................................................
.................
(vom Bieter einzutragen)
Menge: 5,000 St

**11.3.3.05 Tonbaustoff als Vertikalabdichtung einbauen**
Ton-/Lehmabdichtung als Vertikalabdichtung an den
Stahlbetondecken nach den Herstellervorschriften
einbauen und verdichten.
- Einbau erfolgt abschnittsweise, die Anschlüsse der
Abschnitte sind hier einzurechnen
- Stahlbetondecke besenrein säubern
- Trennstreifen z.B. aus Holzplatten im Abstand von 250
mm vor der senkrechten Wand aufstellen. Danach erfolgt
der Einbau und Verdichtung des Lehmmörtels in diesen
Trennstreifen und der anliegende Arbeitsraum muss
verfüllt werden. Der Einbau erfolgt in maximalen
Lagenhöhen von 200 mm. Trennstreifen ausbauen und Lage
verdichten bis ca. 97% Proctordichte Gesamteinbauhöhe
bis ca. 250 mm. Im verdichteten Zustand muss die
Abdichtungsstärke mindestens 250 mm stark sein.

Arbeitsbereich: Terrasse Süd
Schichtdicke: 25cm
Einbauhöhe: bis 25cm
Verdichtungsgrad: DPr  >97% gem. Hersteller
Menge: 10,000 m3

**11.3.3.06 Frostschutzschicht liefern und einbauen**
Frostschutzschicht gem. ZTV T-StB und ZTV SoB-StB unter
Pflaster Bauklasse 0,3 gem. RStO liefern und einbauen.
Das Gefälle von 2% sollte dabei erhalten bleiben.
Füllsand mit Prüfzeugnis aus laufender Güteüberwachung
ist zur Einbaufreigabe erforderlich.
Abrechnung nach bearbeiteter Fläche.

Arbeitsbereich: Terrasse Süd
Schichtdicke: 10cm
Material:ton-/schluffarme Füllsande (Cu > 2,
Schlämmkornanteil d < 0,063 < 3 Gew.-%)
Körnung:0/32
Frostwiderstand: Frostklasse F4 gem. TL Gestein-StB
Verdichtungsgrad: DPr >100%
EV2-Wert:>45 MN/m²
Menge: 350,000 m2

**11.3.3.07 Ungebundene Tragschicht liefern und einbauen**
Schottertragschicht liefern sowie gem. ZTV SoB-StB bei
einem günstigen Wassergehalt einbauen und dynamisch
verdichten. Das Gefälle von 2% sollte dabei erhalten
bleiben.
Abrechnung nach Aufmaß der bearbeiteten Fläche.

Arbeitsbereich: Terrasse Süd
Schichtdicke: 15cm (verdichteter Zustand)
Profilgenauigkeit:+/- 1cm
Ebenflächigkeit:+/- 1cm
Belastungsklasse: 0,3
Material: ortsübliches gütegeprüftes Natursteinmaterial
gem. TL Gestein-StB
Körnung:0/32
Frostwiderstand: Frostklasse F4 gem. TL Gestein-StB
EV2-Wert:>100 MN/m²
Verdichtungsgrad: DPr >97% gem. FLL
Massenanteil der Körnung d<0,063mm max. 5% gem. FLL
Wasserdurchlässigkeit k > 1 x 10-2 cm/s gem. DIN
18035-5
Menge: 350,000 m2

**11.3.3.08 Installation Bodensteckdosen mit Bodenankern**
Fachgerechte Montage von Bodensteckdosen und
Integration in wassergebundene Wegedecke. Um
Beschädigungen (bspw. Frosthub oder Setzung der
Steckdose) zu vermeiden, ist der Einbau mit Bodenankern
gem. Herstellerangaben auszuführen.
Die Bodensteckdosen inkl. Bodenanker werden bauseitig
bereitgestellt. Der Installationsprozess wird durch
eine Elektrofachkraft des ausführenden
Elektrounternehmens begleitet bzw. unterstützt.
Menge: 3,000 St

**11.3.3.09 Installation Bodensteckdosen mit Mörtelbett**
Fachgerechte Montage von Bodensteckdosen und
Integration in wassergebundene Wegedecke. Um
Beschädigungen (bspw. Frosthub oder Setzung der
Steckdose) zu vermeiden, ist der Einbau im Mörtelbett
gem. Herstellerangaben auszuführen.
Die Bodensteckdosen werden bauseitig bereitgestellt.
Der Installationsprozess wird durch eine
Elektrofachkraft des ausführenden Elektrounternehmens
begleitet bzw. unterstützt.
Menge: 1,000 St

**11.3.3.10 Dynamische Schicht liefern und einbauen**
Dynamische Schicht aus Splitt-Sand-Gemisch gem. DIN
18035-5 und ZTV SoB-StB liefern, leicht erdfeucht und
profilgerecht aufbringen sowie statisch verdichten. Das
Gefälle von 2% sollte dabei erhalten bleiben.
Herstellerangaben sind einzuhalten.

Arbeitsbereich: Terrasse Süd
Material: Splitt-Sand-Gemisch gem. TL Gestein-StB
Körnung:0/16
Schichtstärke: 6cm (verdichteter Zustand)
Frostbeständigkeit: Frostklasse F4 gem. TL Gestein-StB
Verschleißbeständigkeit:>90% gem. DIN 18035-5
EV2-Wert:>80 MN/m²
Verdichtungsgrad: DPr >97% gem. FLL
Feinanteil der Körnung d<0,063mm max. 7 M.-% gem. DIN
18035-5
Oberflächenscherfestigkeit gem. DIN 18035-5 > 50 KN/m²
Wasserdurchlässigkeit gem. FLL > 1 x 10-3 cm/s
Wasserkapazität: >15 Vol.-% gem. DIN 18035-4

Leitprodukt: DISPOplus GmbH Sabadyn, oder gleichwertig

angebotenes Fabrikat:

.......................................................
.................
(vom Bieter einzutragen)
Menge: 475,000 m2

**11.3.3.11 Musterflächen wassergebundene Wegedecke**
Zur Farbbemusterung sollen Musterflächen der gewählten
wassergebundenen Wegedecke hergestellt werden.
Das Material muss nach Herstellerangaben verarbeitet
werden.

Musterflächen nach Absprache mit BL einschließlich
Vorbereiten des Untergrundes.

Hinweis
Die Erstellung der Musterflächen passiert unter
Aufsicht der Bauleitung und in Absprache mit der
Denkmalpflege.

Musterflächen: je 1m²
Material: Reiner Naturbaustoff aus mehreren
verschiedenen Gesteinsarten mit gleichbleibender
Sieblinie/Kornfraktion und Produktqualität;
Hochwertige mineralische Füller und Binder ohne Ton-
oder Lehmanteil gem. TL Gestein-StB
Schichtstärke: 4cm (erdfeucht)
Körnung:0/5
Farben: gelb, rot, erdbraun

Leitprodukt: DISPOplus GmbH Sabalith, oder gleichwertig

angebotenes Fabrikat:

.......................................................
.................
(vom Bieter einzutragen)
Menge: 3,000 St

**11.3.3.12 Wassergebundene Decke liefern und einbauen**
Wassergebundene Decke, vergleichbar mit Sabalith.
Das Material ist vorab zu bemustern (siehe vorherige
Position). Der Einbau kann erst nach Freigabe durch den
AG erfolgen.
Das Material ist gem. DIN 18035-5 / ZTV Sob-StB bei
einem günstigen Wassergehalt einzubauen und statisch zu
verdichten bis eine ausreichende Trittfestigkeit
hergestellt ist. Es ist ein Oberflächengefälle von 2%
herzustellen. Herstellerangaben sind einzuhalten.
Das Material ist vorab zu bemustern. Der Einbau kann
erst nach Freigabe durch den AG erfolgen.

Arbeitsbereich: Terrasse Süd
Material: Reiner Naturbaustoff aus mehreren
verschiedenen Gesteinsarten mit gleichbleibender
Sieblinie/Kornfraktion und Produktqualität;
Hochwertige mineralische Füller und Binder ohne Ton-
oder Lehmanteil gem. TL Gestein-StB
Schichtstärke: 4cm (erdfeucht)
Körnung:0/5
Ebenflächigkeit:+/- 1cm
Profilgenauigkeit:+/- 1cm
Frostbeständigkeit: Frostklasse F4 gem. TL Gestein-StB
Verschleißbeständigkeit:>90% gem. DIN 18035-5
Feinanteil der Körnung d<0,063mm max. 18 M.-% bei
Lieferkörnung gem. DIN 18035-5
Oberflächenscherfestigkeit gem. DIN 18035-5 > 50 KN/m²
Wasserdurchlässigkeit gem. DIN 18035-5 > 1,0 x 10-4
cm/s

Leitprodukt: DISPOplus GmbH Sabalith, oder gleichwertig

angebotenes Fabrikat:

.......................................................
.................
(vom Bieter einzutragen)
Menge: 475,000 m2

**11.3.3.13 Zulage: Anarbeitung Oberbauschichten an linienförmige Bauteile**
Zulage: Anarbeitung sämtlicher Oberbauschichten
(Tonschicht, Frostschutzschicht, Tragschicht,
dynamische Schicht, wasssergebundene Wegedecke) an
linienförmige, aufgehende und im Bodenaufbau liegende
Bauteile.

Arbeitsbereich: Terrasse Süd
Bauteile: Spritzschutzstreifen (58 m)
Stützmauern (100 m)
Treppen (20 m)
Menge: 178,000 m

**11.3.3.14 Zulage: Anarbeitung Oberbauschichten an punktuelle Bauteile**
Zulage: Punktuelle Anarbeitung sämtlicher
Oberbauschichten (Tonschicht, Frostschutzschicht,
Tragschicht, dynamische Schicht, wasssergebundene
Wegedecke) an aufgehende und im Bodenaufbau liegende
Bauteile.

Arbeitsbereich: Terrasse Süd
Bauteile: Bodenabläufe, DN100 (7 St.)
Bodensteckdosen (4 St.)
Geländerpfosten (128 St.)

Zwischen den Geländerpfosten und den Zinnen befindet
sich ein Zwischenraum mit ca. 10cm Breite. Dies ist mit
einzukalkulieren.
Menge: 139,000 St

##### 11.3.4 Entwässerung

*Hinweis*
1.0 Technische Vorbemerkungen
Dem Angebot liegen folgende Vorschriften und
Bestimmungen zugrunde:
VOB/B, VOB/C

Sämtliche Positionen verstehen sich einschließlich
Liefern und Montieren.

2.0 Anlagebeschreibung

2.1 Objektbeschreibung
Ausgehend von der Geländeoberkante liegen bis in eine
Tiefe zwischen t =1,5 m und t = 3,0 m heterogene
Auffüllungshorizonte vor. Diese bestehen aus
organischen Böden, durchsetzt mit Bauschutt.

Der Anspruch an die zu verwendenden Materialien sollte
bei einer "Flachgründung" sein, ein möglichst geringes
Eigengewicht aufzuweisen. Auf Betonschächte und
Leitungen soll daher nicht zurückgegriffen werden.
Anschlüsse und Übergänge sollen möglichst flexibel
ausgestaltet werden.
Während der Bauarbeiten ist besondere Sorgfalt geboten.
Die anstehenden Böden dürfen durch die Arbeiten nicht
aufgeweicht werden. Abhängig der Witterungsverhältnisse
und Tiefenlage wird eine temporäre Bauwasserhaltung
erforderlich. Diese kann als offene Haltung erfolgen,
die innerhalb bindiger Schichten verfiltert (Verfüllung
mit Kies) werden müssen. Die DIN 1610 enthält
Mindestgrabenbreiten, die als Mindestarbeitsraum
einzuhalten sind.
Unterhalb der Rohre ist ein Lastverteilungspolster aus
einem Sand anzuordnen (d > 0,2 m).

Die Aushubarbeiten dürfen daher nur im Vor- Kopf-
Verfahren mit einer Baggerschaufel mit Schneide
durchgeführt werden. Die Aushubebene darf nicht
unmittelbar befahren werden. Sie ist unmittelbar
abzudecken

2.2 Baustelle
Aufwendungen zur Baustelleneinrichtung des AN, die für
die in der Leistungsbeschreibung aufgeführten
Positionen notwendig sind, sind in die Einheitspreise
einzurechnen. Eine gesonderte Vergütung erfolgt nicht.
Bauseitig werden keine Hebezeuge und Kräne zur
Verfügung gestellt.
Der bei den Arbeiten des AN anfallende Schutt,
Verpackungsmaterial, alle demontierten Anlagenteile
(Schrott) und sonstigen Abfälle werden Eigentum des
Auftragnehmers. Der bei den Arbeiten des AN anfallende
Schutt (Bauschutt, Verpackungsmaterial und sonstige
Abfälle) ist in Schuttbehältern des AN zu sammeln.
Für die Befestigung von Rohrleitungen, Behältern und
sonstigen Geräten sind grundsätzlich nur
bauaufsichtlich zugelassene Befestigungen, einschl.
Dübel, zu verwenden. Die Montage sämtlicher
Befestigungen beinhaltet auch das Herstellen der
erforderlichen Bohrungen. Auf Verlangen sind die
entsprechenden Prüfzeugnisse vorzulegen. Gegebenfalls
ist die Verwendbarkeit durch Auszugsversuche
nachzuweisen.

3.0 Arbeitsumfang

3.1 Entwässerungskanal
Die Ausschreibung beinhaltet die notwendigen Arbeiten
zur Erstellung der Regenwasseranschlüsse für den
südlichen Teil des Gebäudes.
Es sind Schmutzwasserrohre und Formstücke aus
Polypropylen mit mineralischen Additiven (PP-MD) gemäß
DIN EN 14758-1:2005 und werksseitig eingelegter
patentierter Lippendichtung  einzubauen. Die
Schmutzwasserrohre und Formstücke müssen eine
Ringsteifigkeit SN 10 > 10  kN/m² gemäß DIN EN ISO 9969
= SLW 60 aufweisen. Die Grundleitungen werden mit einem
Gefälle von 0,5cm und 1 cm/m verlegt. Die Verlegung
findet in einer frostfreien Tiefe von mind. 80 cm
statt. Die größte Rohrdimension beträgt 200mm.

Der Regenwasseranschluss erfolgt an den bestehenden
Entwässerungsgang. Die zu entwässernde Fläche am Turm
wird im Beet am Fuß der Stützmauer versickert.

3.2 Kernbohrungen
Erforderliche Kernbohrungen durch Decken und Wände sind
im Leistungsumfang des AN enthalten. Diese
Kernbohrungen dürfen nur in Abstimmung mit der
Bauleitung und den anderen Fachgewerken ausgeführt
werden (Beachtung von Baustatik und Kabelnetzen).

###### 11.3.4.1 Abwasserleitungen

*Hinweis*
Schalloptimiertes mineralverstärktes PP-Rohr als
Abwasserstecksystem mit geprüften Schallwerten (LIn)
von 20 dB(A) bis 30 dB(A), abhängig der Bauaufgabe,
entsprechend der DIN 4109 im diagonal darunterliegendem
Raum. Für Entwässerungsanlagen von Gebäuden nach DIN EN
12056 in Verbindung mit DIN 1986-100. Werkstoff:
Polypropylen-Copolymer, mineralverstärkt, halogenfrei. Längenausdehnung 0,08 mm (m*K),
Temperaturbeständig bis 90°C, kurzzeitig 100°C,
Baustoffklasse  DIN 4102-B2, normal entflammbar, Ringsteifigkeit 4 KN/m², UV-Beständigkeit, Lagerung im
Freien bis zu 2 Jahre.
Das mineralverstärkte PP-Rohr mit Steckmuffe ist in
folgenden Längen lieferbar:

150 mm, 250 mm, 500 mm, 1000 mm, 1500 mm, 2000 mm, 3000
mm.

Verlegung nach Herstellerrichtlinien unter Einhaltung
der DIN EN 12056 und DIN 1986-100. Das Abwassersystem
ist gemäß DIN 4109 gegen Körper- schallübertragung vom
Baukörper zu trennen. Die Rohrleitungen sind in Vorwänden als Einzelanschlussleitungen zu verstehen.
Weiterhin dienen sie als Entlüftungsleitungen über
Dach.

Fabrikat der Planung
Fabrikat: Geberit
Typ:  Silent PP

angebotenes Fabrikat

Hersteller: '.........'

Typ: '.........'

**11.3.4.1.01 Abwasserltg DN 110 PP heißwasserbest. schallgedämmt mehrschichtig**
Abwasserleitung aus PP-Rohr DIN EN 1451-1,
heißwasserbeständig (bis 95 Grad C) und schallgedämmt,
mit mehrschichtigem Aufbau, DN/OD 110, Verbindung mit
Steckmuffe, einschl. Dichtringen, Form- und
Verbindungsstücke werden gesondert vergütet, besondere
Rohrbefestigungen werden gesondert vergütet,
Arbeitshöhe des Montageortes bis 3,5 m über der
Standfläche des hierfür erforderlichen Gerüstes.
Menge: 25,000 m

**11.3.4.1.02 Passstück DN 110 Abwasserltg PP heißwasserbest. schallgedämmt mehrschichtig**
Passstück bis 50 cm, mit angeformter Steckmuffe, für
Abwasserleitung, aus PP-Rohr DIN EN 1451-1,
heißwasserbeständig (bis 95 Grad C) und schallgedämmt,
mit mehrschichtigem Aufbau, DN/OD 110.
Menge: 10,000 St

**11.3.4.1.03 Bogen 45Grad Abwasserltg PP heißwasserbest. Vollwandrohr DN/OD110**
Bogen, 45 Grad, für Abwasserleitung, aus PP-Rohr DIN EN
1451-1, heißwasserbeständig (bis 95 Grad C), als
Vollwandrohr, mineralverstärkt, DN/OD 110.
Menge: 15,000 St

**11.3.4.1.04 Bogen 30Grad Abwasserltg PP heißwasserbest. Vollwandrohr DN/OD110**
STLB-Bau 2025-04 044
Bogen, 30 Grad, für Abwasserleitung, aus PP-Rohr DIN EN
1451-1, heißwasserbeständig (bis 95 Grad C), als
Vollwandrohr, mineralverstärkt, DN/OD 110.
Menge: 6,000 St

**11.3.4.1.05 Bogen 15Grad Abwasserltg PP heißwasserbest. Vollwandrohr DN/OD110**
STLB-Bau 2025-04 044
Bogen, 15 Grad, für Abwasserleitung, aus PP-Rohr DIN EN
1451-1, heißwasserbeständig (bis 95 Grad C), als
Vollwandrohr, mineralverstärkt, DN/OD 110.
Menge: 6,000 St

**11.3.4.1.06 Abzweig DN 110 bis 45Grad Abwasserltg PP heißwasserbest. schallgedämmt mehrschichtig**
Abzweig, bis 45 Grad, für Abwasserleitung, aus PP-Rohr
DIN EN 1451-1, heißwasserbeständig (bis 95 Grad C) und
schallgedämmt, mit mehrschichtigem Aufbau, DN/OD 110.
Menge: 1,000 St

**11.3.4.1.07 Doppelsteckmuffe DN 110 Abwasserltg PP heißwasserbest. schallgedämmt**
Doppelsteckmuffe, mit 2 Lippendichtungen, mit
Zulassungsbescheid, für Abwasserleitung, aus PP-Rohr
DIN EN 1451-1, heißwasserbe- ständig (bis 95 Grad C)
und schallgedämmt, DN/OD 110.
Menge: 2,000 St

**11.3.4.1.08 Enddeckel DN 110 Abwasserltg PP heißwasserbest. schallgedämmt mehrschichtig**
Enddeckel, für Abwasserleitung, aus PP-Rohr DIN EN
1451-1, heißwasserbeständig (bis 95 Grad C) und
schallgedämmt, mit mehrschichtigem Aufbau, DN/OD 110.
Menge: 3,000 St

**11.3.4.1.09 Rohraufhängung DN 110 Stahl verz L bis 0,5m**
Rohraufhängung, aus verzinktem Stahl, Länge Aufhängung
bis 0,5 m, Befestigung gelenkig, mit Gewindestäben, mit
bauauf- sichtlich zugelassenen Dübeln, einschl.
Bohrarbeiten, Rohr aus Kunststoff, DN 110, für
Abwasser.
Menge: 20,000 St

**11.3.4.1.10 Materialübergang PP zu Titankzink DN/OD110**
Verbindungsstück für Materialübergang zwischen PP-Rohr
und Titankzink-Rohr, mit 2 Lippendichtungen, mit
Zulassungsbescheid, für Abwasserleitung, heißwasserbeständig (bis 95 Grad C) und schallgedämmt, DN/OD 110.
Menge: 1,000 St

**11.3.4.1.11 Abwasserleitung bis DN100, Titanzink**
Abwasserleitung aus Titanzink, rund, Verbindung mit
Steckmuffe, einschl. Dichtringen, Form- und
Verbindungsstücke werden gesondert vergütet, besondere
Rohrbefestigungen werden gesondert vergütet,
Arbeitshöhe des Montageortes bis 3,5 m über der
Standfläche des hierfür erforderlichen Gerüstes.

Material: Titanzink
Nenngröße DN 100
Materialstärke: t= 0,7 mm
Menge: 1,500 m

**11.3.4.1.12 Regenfallrohr bis DN100, Titanzink**
Fallrohr, rund, einschl. der Rohrschellen mit doppeltem
Scharnier, sowie aller Zubehör- und Befestigungsteile
liefern und einbauen.
Befestigung am Sichtmauerwerk ausschließlich in den
Fugen.

Material: Titanzink
Nenngröße DN 100
Materialstärke: t= 0,7 mm
Menge: 5,000 m

**11.3.4.1.13 Fallrohrbogen bis DN100, Titanzink**
Fallrohrbogen, 85°, als Verbindung zwischen der
Abwasserleitung und dem runden Regenfallrohr bzw.
zwischen dem Regenfallrohr und dem Auslaufstück liefern
und einbauen. Bogenwinkel an die örtlichen
Gegebenheiten anpassen.

Material: Titanzink
Nenngröße DN 100
Menge: 2,000 St

**11.3.4.1.14 Auslaufstück mit Froschklappe bis DN100, Titanzink**
Auslaufstück mit Froschklappe, rund, einschl. aller
Verbindungs-, Zubehör- und Befestigungsteile liefern
und am Fuß der Stützmauer einbauen.

Material: Titanzink
Nenngröße DN 100
Materialstärke: t= 0,7 mm
Menge: 1,000 St

*Hinweis*

**11.3.4.1.15 Abwasserkanal PP-MD Steckverbindung OD DN160 SN16 Graben verbaut T bis 1m Bettung Typ1 Bettungs-D 10cm Sand ob.Schicht Sand**
STLB-Bau 2025-04 009
Abwasserkanal aus PP-MD (Polypropylen mit mineralischen
Additiven)-Vollwandrohren DIN EN 14758-1, mit
Steckverbindung, Rohrende mit Muffe, DN/OD 160,
Nenn-Ringsteifigkeit SN 16 DIN EN ISO 9969, Verlegung
DIN EN 1610 in vorh. verbautem Graben, Grabentiefe bis
1 m, einschl. Bettung Typ 1, Dicke der unteren
Bettungsschicht mind. 10 cm, aus Sand, obere
Bettungsschicht aus Sand.
Menge: 30,000 m

**11.3.4.1.16 Abwasserkanal PP-MD Steckverbindung OD DN125 SN16 Graben verbaut T bis 1m Bettung Typ1 Bettungs-D 10cm Sand ob.Schicht Sand**
STLB-Bau 2025-04 009
Abwasserkanal aus PP-MD (Polypropylen mit mineralischen
Additiven)-Vollwandrohren DIN EN 14758-1, mit
Steckverbindung, Rohrende mit Muffe, DN/OD 125,
Nenn-Ringsteifigkeit SN 16 DIN EN ISO 9969, Verlegung
DIN EN 1610 in vorh. verbautem Graben, Grabentiefe bis
1 m, einschl. Bettung Typ 1, Dicke der unteren
Bettungsschicht mind. 10 cm, aus Sand, obere
Bettungsschicht aus Sand.
Menge: 15,000 m

**11.3.4.1.17 Abwasserkanal PP-MD Steckverbindung OD DN110 SN16 Graben verbaut T bis 1m Bettung Typ1 Bettungs-D 10cm Sand ob.Schicht Sand**
STLB-Bau 2025-04 009
Abwasserkanal aus PP-MD (Polypropylen mit mineralischen
Additiven)-Vollwandrohren DIN EN 14758-1, mit
Steckverbindung, Rohrende mit Muffe, DN/OD 125,
Nenn-Ringsteifigkeit SN 16 DIN EN ISO 9969, Verlegung
DIN EN 1610 in vorh. verbautem Graben, Grabentiefe bis
1 m, einschl. Bettung Typ 1, Dicke der unteren
Bettungsschicht mind. 10 cm, aus Sand, obere
Bettungsschicht aus Sand.
Menge: 45,000 m

**11.3.4.1.18 Bogen PP-MD Abwasserkanal 45Grad Steckverbindung OD DN160 SN16**
STLB-Bau 2024-10 009
Bogen, Formstück aus PP-MD (Polypropylen mit
mineralischen Additiven) DIN EN 14758-1, für
Abwasserkanal, 45 Grad, Steckverbindung, Rohrende mit
Muffe, DN/OD 160, Nenn-Ringsteifigkeit SN 16 DIN EN ISO
9969.
Menge: 10,000 St

**11.3.4.1.19 Bogen PP-MD Abwasserkanal 30Grad Steckverbindung OD DN160 SN16**
STLB-Bau 2024-10 009
Bogen, Formstück aus PP-MD (Polypropylen mit
mineralischen Additiven) DIN EN 14758-1, für
Abwasserkanal, 30 Grad, Steckverbindung, Rohrende mit
Muffe, DN/OD 160, Nenn-Ringsteifigkeit SN 16 DIN EN ISO
9969.
Menge: 4,000 St

**11.3.4.1.20 Bogen PP-MD Abwasserkanal 15Grad Steckverbindung OD DN160 SN16**
STLB-Bau 2024-10 009
Bogen, Formstück aus PP-MD (Polypropylen mit
mineralischen Additiven) DIN EN 14758-1, für
Abwasserkanal, 15 Grad, Steckverbindung, Rohrende mit
Muffe, DN/OD 160, Nenn-Ringsteifigkeit SN 16 DIN EN ISO
9969.
Menge: 4,000 St

**11.3.4.1.21 Bogen PP-MD Abwasserkanal 45Grad Steckverbindung OD DN125 SN16**
STLB-Bau 2024-10 009
Bogen, Formstück aus PP-MD (Polypropylen mit
mineralischen Additiven) DIN EN 14758-1, für
Abwasserkanal, 45 Grad, Steckverbindung, Rohrende mit
Muffe, DN/OD 125, Nenn-Ringsteifigkeit SN 16 DIN EN ISO
9969.
Menge: 2,000 St

**11.3.4.1.22 Bogen PP-MD Abwasserkanal 30Grad Steckverbindung OD DN125 SN16**
STLB-Bau 2024-10 009
Bogen, Formstück aus PP-MD (Polypropylen mit
mineralischen Additiven) DIN EN 14758-1, für
Abwasserkanal, 30 Grad, Steckverbindung, Rohrende mit
Muffe, DN/OD 125, Nenn-Ringsteifigkeit SN 16 DIN EN ISO
9969.
Menge: 2,000 St

**11.3.4.1.23 Bogen PP-MD Abwasserkanal 15Grad Steckverbindung OD DN125 SN16**
STLB-Bau 2024-10 009
Bogen, Formstück aus PP-MD (Polypropylen mit
mineralischen Additiven) DIN EN 14758-1, für
Abwasserkanal, 15 Grad, Steckverbindung, Rohrende mit
Muffe, DN/OD 125, Nenn-Ringsteifigkeit SN 16 DIN EN ISO
9969.
Menge: 2,000 St

**11.3.4.1.24 Bogen PP-MD Abwasserkanal 45Grad Steckverbindung OD DN110 SN16**
STLB-Bau 2024-10 009
Bogen, Formstück aus PP-MD (Polypropylen mit
mineralischen Additiven) DIN EN 14758-1, für
Abwasserkanal, 45 Grad, Steckverbindung, Rohrende mit
Muffe, DN/OD 110, Nenn-Ringsteifigkeit SN 16 DIN EN ISO
9969.
Menge: 18,000 St

**11.3.4.1.25 Bogen PP-MD Abwasserkanal 30Grad Steckverbindung OD DN110 SN16**
STLB-Bau 2024-10 009
Bogen, Formstück aus PP-MD (Polypropylen mit
mineralischen Additiven) DIN EN 14758-1, für
Abwasserkanal, 30 Grad, Steckverbindung, Rohrende mit
Muffe, DN/OD 110, Nenn-Ringsteifigkeit SN 16 DIN EN ISO
9969.
Menge: 4,000 St

**11.3.4.1.26 Bogen PP-MD Abwasserkanal 15Grad Steckverbindung OD DN110 SN16**
STLB-Bau 2024-10 009
Bogen, Formstück aus PP-MD (Polypropylen mit
mineralischen Additiven) DIN EN 14758-1, für
Abwasserkanal, 15 Grad, Steckverbindung, Rohrende mit
Muffe, DN/OD 110, Nenn-Ringsteifigkeit SN 16 DIN EN ISO
9969.
Menge: 4,000 St

**11.3.4.1.27 Passstück PP-MD Abwasserkanal Schnitt werkseitig Steckverbindung OD DN160 SN16**
STLB-Bau 2024-10 009
Passstück, Formstück aus PP-MD (Polypropylen mit
mineralischen Additiven) DIN EN 14758-1, für
Abwasserkanal, werkseitig geschnitten, Steckverbindung,
Rohrende mit Muffe, DN/OD 160, Nenn-Ringsteifigkeit SN
16 DIN EN ISO 9969.
Menge: 15,000 St

**11.3.4.1.28 Passstück PP-MD Abwasserkanal Schnitt werkseitig Steckverbindung OD DN125 SN16**
STLB-Bau 2024-10 009
Passstück, Formstück aus PP-MD (Polypropylen mit
mineralischen Additiven) DIN EN 14758-1, für
Abwasserkanal, werkseitig geschnitten, Steckverbindung,
Rohrende mit Muffe, DN/OD 125, Nenn-Ringsteifigkeit SN
16 DIN EN ISO 9969.
Menge: 5,000 St

**11.3.4.1.29 Passstück PP-MD Abwasserkanal Schnitt werkseitig Steckverbindung OD DN110 SN16**
STLB-Bau 2024-10 009
Passstück, Formstück aus PP-MD (Polypropylen mit
mineralischen Additiven) DIN EN 14758-1, für
Abwasserkanal, werkseitig geschnitten, Steckverbindung,
Rohrende mit Muffe, DN/OD 110, Nenn-Ringsteifigkeit SN
16 DIN EN ISO 9969.
Menge: 20,000 St

**11.3.4.1.30 Abzweig PP-MD Abwasserkanal 45Grad Steckverbindung OD DN160 SN16**
STLB-Bau 2024-10 009
Abzweig, Formstück aus PP-MD (Polypropylen mit
mineralischen Additiven) DIN EN 14758-1, für
Abwasserkanal, für Regenwasser, 45 Grad,
Steckverbindung, Rohrende mit Muffe, DN/OD 160,
Nenn-Ringsteifigkeit SN 16 DIN EN ISO 9969.
Menge: 2,000 St

**11.3.4.1.31 Abzweig PP-MD Abwasserkanal 45Grad Steckverbindung OD DN125 SN16**
STLB-Bau 2025-04 009
Abzweig, Formstück aus PP-MD (Polypropylen mit
mineralischen Additiven) DIN EN 14758-1, für
Abwasserkanal, für Regenwasser, 45 Grad,
Steckverbindung, Rohrende mit Muffe, DN/OD 125,
Nenn-Ringsteifigkeit SN 16 DIN EN ISO 9969.
Menge: 1,000 St

**11.3.4.1.32 Abzweig PP-MD Abwasserkanal 45Grad Steckverbindung OD DN110 SN16**
STLB-Bau 2025-04 009
Abzweig, Formstück aus PP-MD (Polypropylen mit
mineralischen Additiven) DIN EN 14758-1, für
Abwasserkanal, für Regenwasser, 45 Grad,
Steckverbindung, Rohrende mit Muffe, DN/OD 110,
Nenn-Ringsteifigkeit SN 16 DIN EN ISO 9969.
Menge: 1,000 St

**11.3.4.1.33 Reduzierstück PP-MD Abwasserkanal Steckverbindung OD DN160 DN125 SN16**
STLB-Bau 2024-10 009
Reduzierstück, Formstück aus PP-MD (Polypropylen mit
mineralischen Additiven) DIN EN 14758-1, für
Abwasserkanal, Steckverbindung, Rohrende mit Muffe,
DN/OD 160, 2. DN 125, Nenn-Ringsteifigkeit SN 16 DIN EN
ISO 9969.
Menge: 3,000 St

**11.3.4.1.34 Reduzierstück PP-MD Abwasserkanal Steckverbindung OD DN125 DN110 SN16**
STLB-Bau 2024-10 009
Reduzierstück, Formstück aus PP-MD (Polypropylen mit
mineralischen Additiven) DIN EN 14758-1, für
Abwasserkanal, Steckverbindung, Rohrende mit Muffe,
DN/OD 125, 2. DN 110, Nenn-Ringsteifigkeit SN 16 DIN EN
ISO 9969.
Menge: 5,000 St

**11.3.4.1.35 Doppelmuffe PP-MD Abwasserkanal Steckverbindung OD DN160 SN16**
STLB-Bau 2024-10 009
Doppelmuffe, Formstück aus PP-MD (Polypropylen mit
mineralischen Additiven) DIN EN 14758-1, für
Abwasserkanal, Steckverbindung, Rohrende mit Muffe,
DN/OD 160, Nenn-Ringsteifigkeit SN 16 DIN EN ISO 9969.
Menge: 4,000 St

**11.3.4.1.36 Doppelmuffe PP-MD Abwasserkanal Steckverbindung OD DN125 SN16**
STLB-Bau 2024-10 009
Doppelmuffe, Formstück aus PP-MD (Polypropylen mit
mineralischen Additiven) DIN EN 14758-1, für
Abwasserkanal, Steckverbindung, Rohrende mit Muffe,
DN/OD 125, Nenn-Ringsteifigkeit SN 16 DIN EN ISO 9969.
Menge: 2,000 St

**11.3.4.1.37 Doppelmuffe PP-MD Abwasserkanal Steckverbindung OD DN110 SN16**
STLB-Bau 2024-10 009
Doppelmuffe, Formstück aus PP-MD (Polypropylen mit
mineralischen Additiven) DIN EN 14758-1, für
Abwasserkanal, Steckverbindung, Rohrende mit Muffe,
DN/OD 110, Nenn-Ringsteifigkeit SN 16 DIN EN ISO 9969.
Menge: 6,000 St

**11.3.4.1.38 Muffenstopfen PP-MD Abwasserkanal Steckverbindung OD DN160 SN16**
STLB-Bau 2024-10 009
Muffenstopfen, Formstück aus PP-MD (Polypropylen mit
mineralischen Additiven) DIN EN 14758-1, für
Abwasserkanal, Steckverbindung, Rohrende mit Muffe,
DN/OD 160, Nenn-Ringsteifigkeit SN 16 DIN EN ISO 9969.
Menge: 1,000 St

**11.3.4.1.39 Muffenstopfen PP-MD Abwasserkanal Steckverbindung OD DN125 SN16**
STLB-Bau 2024-10 009
Muffenstopfen, Formstück aus PP-MD (Polypropylen mit
mineralischen Additiven) DIN EN 14758-1, für
Abwasserkanal, Steckverbindung, Rohrende mit Muffe,
DN/OD 125, Nenn-Ringsteifigkeit SN 16 DIN EN ISO 9969.
Menge: 2,000 St

**11.3.4.1.40 Muffenstopfen PP-MD Abwasserkanal Steckverbindung OD DN110 SN16**
STLB-Bau 2024-10 009
Muffenstopfen, Formstück aus PP-MD (Polypropylen mit
mineralischen Additiven) DIN EN 14758-1, für
Abwasserkanal, Steckverbindung, Rohrende mit Muffe,
DN/OD 110, Nenn-Ringsteifigkeit SN 16 DIN EN ISO 9969.
Menge: 5,000 St

*Hinweis*
Die Oberflächenentwässerung der Terrasse erfolgt über
Ablaufpunkte, die in die Oberbauschichten eingearbeitet
werden.
Die dazu benötigten Bauteile werden vom Hersteller als
'Dachabläufe' bezeichnet. Die Bezeichnung wurde in die
Positionsbeschreibung der nachfolgenden Position
übernommen, dient allerdings nicht als Angabe zum
Einbauort.

**11.3.4.1.41 Dachablauf DN 100**
Dachablauf DN 100
aus Gusseisen, mit Anstrich
Stutzenneigung 90 Gr. (vertikal)
mit Pressdichtungsflansch nach DIN EN 1253-2
nicht brennbar gemäß Baustoffklasse A 1
natürlicher, recyclebarer Werkstoff
mit Sickeröffnung
mit Bauzeitschutzdeckel
zur Flachdachentwässerung
Gewicht: 7,5 kg
Ablaufleistung: 6,3 l/s (mit Kugelrost)
Aussparungsmaße: 160 x 330mm

Fabrikat der Planung
Hersteller: Aco Haustechnik
Typ: Passavant Spin 7034.10.12

Angebotenes Fabrikat
Hersteller '.........'

Typ '.........'
Menge: 7,000 St

**11.3.4.1.42 Jet/Spin-Flanschdichtungsset aus EPDM**
Flanschdichtungsset aus EPDM
Dicke: 4mm

Fabrikat der Planung
Hersteller: Aco Haustechnik
Typ: Jet/Spin 5169.20.26

Angebotenes Fabrikat
Hersteller '.........'

Typ '.........'
Menge: 7,000 St

**11.3.4.1.43 Höhenverstellring Passavant Spin DN 100**
Höhenverstellring DN 100
H = 25-40 mm, aus Gusseisen, mit Anstrich
Belastungsklasse: M125

Fabrikat der Planung
Hersteller: Aco Haustechnik
Typ: Passavant Spin  7000.08.02

Angebotenes Fabrikat
Hersteller '.........'

Typ '.........'
Menge: 4,000 St

**11.3.4.1.44 Höhenverstellring Passavant Spin DN 100**
Höhenverstellring DN 100
H = 45-60 mm, aus Gusseisen, mit Anstrich
Belastungsklasse: M125
Gewicht: 1,8 kg

Fabrikat der Planung
Hersteller: Aco Haustechnik
Typ:  Passavant Spin 7000.06.02

Angebotenes Fabrikat
Hersteller '.........'

Typ '.........'
Menge: 4,000 St

**11.3.4.1.45 Aufsatzrahmen Passavant Spin mit Rost 200x200 mm,**
Aufsatzrahmen mit Rost 200x200 mm,
aus Gusseisen, mit Anstrich
Belastungsklasse M 125
Gewicht 4,7 kg

Fabrikat der Planung
Hersteller: Aco Haustechnik
Typ: Passavant Spin

Angebotenes Fabrikat
Hersteller '.........'

Typ '.........'
Menge: 2,000 St

**11.3.4.1.46 Übergangsrahmen Höhe 60 mm aus Polymerbeton**
Übergangsrahmen Höhe 60 mm aus Polymerbeton
für Gründach-/ Parkdeckaufsätze
Gewicht 3,2 kg

Fabrikat der Planung
Hersteller: Aco Haustechnik
Typ: 7000.55.00

Angebotenes Fabrikat
Hersteller '.........'

Typ '.........'
Menge: 5,000 St

**11.3.4.1.47 Hofablauf Pointlock**
Hofablauf Pointlock
Aufsatzkasten 25 cm mit Anschlussmöglichkeit
Regenfallrohr DN 100 (ausschlagbar)
Achtung: Laubeimer nur oberhalb des Fallrohres möglich

Fabrikat der Planung
Hersteller: Aco Haustechnik
Typ: DRAIN 7000.54.00

Angebotenes Fabrikat
Hersteller '.........'

Typ '.........'
Menge: 5,000 St

**11.3.4.1.48 Schmutzfang Höhe 150 mm aus PP**
Schmutzfang Höhe 150 mm aus PP
für Aufsatz aus Polymerbeton
für Aufbau ab 180 mm
Gewicht 0,2 kg
für Gründach-/ Parkdeckaufsätze

Fabrikat der Planung
Hersteller: Aco Haustechnik
Typ: 7000.53.00

Angebotenes Fabrikat
Hersteller '.........'

Typ '.........'
Menge: 5,000 St

**11.3.4.1.49 Aufsatzrahmen m. Rost 300x300/L15/M125**
Aufsatzrahmen m. Rost 300x300/L15/M125
Material: Aufsatzrahmen Gusseisen/Rost:
Gusseisen mit Arretierung

Fabrikat der Planung
Hersteller: Aco Haustechnik
Typ: 7000.51.00

Angebotenes Fabrikat
Hersteller '.........'

Typ '.........'
Menge: 5,000 St

###### 11.3.4.2 Tiefbau/Erdarbeiten

*Hinweis*
Boden der Baugruben in den erforderlichen Tiefen und
Längen nach DIN 18300 ausheben, wieder verfüllen und
verdichten. Die Kosten hierfür sind in die
Einheitspreise einzurechnen. Der Aushub der
Bodenklassen 3 und 4 ist in einer Position
zusammengefasst.

**11.3.4.2.01 Bodenaushub und Wiederverfüllung der Klasse 3 und 4 bis zu einer Tiefe von 1,00 m**
Bodenaushub und Wiederverfüllung der Klasse 3 und 4 bis
zu einer Tiefe von 1,00 m.
Menge: 84,560 m3

**11.3.4.2.02 Handaushub als Zulage**
Handaushub als Zulage zu vorbeschriebenen Bodenaushub
Klasse 3 und 4.
Menge: 8,000 m3

**11.3.4.2.03 Aushub von Trümmerschutt, als Zulage**
Aushub von Trümmerschutt, als Zulage unabhängig von der
Tiefe. Abgerechnet wird nur der Aushub, der weniger als
50 % Bodenanteile enthält.
Menge: 5,000 m3

*Hinweis*
Nicht verdichtungsfähiger Austauschboden, unabhängig
von der Tiefe, laden und abfahren, der Boden wird
Eigentum des Auftragnehmers. In welchem Umfang
Aushubboden abgefahren werden soll, wird vom
Auftraggeber festgelegt. Anstelle des abgefahrenen
Bodens ist verdichtungsfähiger Boden, wie nachstehend
beschrieben, zu liefern und einzubauen.
Die Abrechnung erfolgt nach fester Masse auf der Basis
der Baugrubenbreiten gemäß Abschnitt "Baugrubenaushub
und Wiederverfüllung" und nach DIN 18300. Abfuhr von
Verdrängungsboden wird nicht vergütet.

**11.3.4.2.04 Bodenaustausch durch Feinkies (Füllmaterial Auflager)**
e GW, GI, GU, SU, SE, SW oder SI nach DIN 18196,
wasserdurchlässig, Durchlässigkeitsbeiwert:
mindestens kf 10-4
frei Baustelle
liefern, einbauen und tragfähig verdichten.
Bodenaustausch durch Feinkies (Füllmaterial Auflager)
Körnung 0 - 7 mm.
Menge: 4,860 m3

**11.3.4.2.05 Bodenaustausch durch Kiessand (Füllmaterial Einbettung)**
Bodenaustausch durch Kiessand (Füllmaterial Einbettung)
Größe des Korn d = 20 mm.
Menge: 17,620 m3

**11.3.4.2.06 Bodenaustausch durch verdichtungsfähigen Füllboden (Hauptverfüllung)**
Bodenaustausch durch verdichtungsfähigen Füllboden
(Hauptverfüllung).
Menge: 5,000 m3

###### 11.3.4.3 Sonstiges

**11.3.4.3.01 Kamerabefahrung**
Bestandsdokumentation/ Revisionsunterlagen 3-fach
Menge: 1,000 Psch

**11.3.4.3.02 Druck- und Dichtheitsprüfung RW**
Druck- und Dichtheitsprüfung für das vorbeschriebene
Regenwassersystem  gemäß EN 1610 sowie den
Verlegerichtlinien des Herstellers, als
Wasserstandsprobe oder mit Druckluft (einschl. Liefern
der erforderlichen Druckluft), einschl. Verschließen
und Wiederöffnen der Rohrenden, Entleeren des Systems
nach der Druckprobe, einschl. Druckprotokoll.
Menge: 2,000 St

*Hinweis*

**11.3.4.3.03 Kernbohrungen 120 mm**
Kernbohrung zur Rohrdurchführung in Stützwand
herstellen.

Bohrung:
Bohrlochdurchmesser D = 120  mm
Bohrlochlänge bis ca. 0,6 m
Neigung zur Waagerechten, zum Garten abfallend, ca. 5 %
Höhe ist der Ausführungsplanung zu entnehmen

Festlegung der Position in Absprache mit BL.
Menge: 2,000 Stk

**11.3.4.3.04 Kernbohrungen 180mm**
Kernbohrung zur Rohrdurchführung zum Entwässerungsgang
hin herstellen.

Bohrung:
Bohrlochdurchmesser D = 180 mm
Bohrlochlänge bis ca. 0,6 m
Neigung zur Waagerechten, zum Gebäude abfallend, ca.
0,5 %
Höhe ist der Ausführungsplanung zu entnehmen, ca. 1,50
m über OKF Entwässerungsgang

Festlegung der Position in Absprache mit BL.
Menge: 1,000 St

#### 11.4 Entsorgung

**11.4.01 Haufwerksbeprobung**
Getrennte Haufwerksbeprobung des ausgebauten Auffüll-
und Schuttmaterials gemäß Ersatzbaustoffverordnung in
einem unabhängigen Prüflabor inkl. Einstufung der
Entsorgungskategorie.

Entsorgung nach Freigabe durch die Bauleitung.
Menge: 2,000 St

**11.4.02 Boden und Steine entsorgen**
Boden und Steine von der Baustelle abtransportieren und
fachgerecht entsorgen inkl. Lieferung, Vorhaltung und
Abfahrt dafür notwendiger Container, ggf. mehrfacher
Abfahrt zur Entsorgung der vollständigen Menge sowie
aller Entsorgungsnachweise, Entsorgungs- und
Deponiegebühren.
Trümmerschutt des Gewerks Elektroarbeiten sind
inbegriffen.
Abfallschlüssel: 17 05 04 Boden und Steine mit Ausnahme
derjenigen, die unter 17 05 03 fallen

vorgesehener Entsorgungsweg:

..........................
Menge: 20,000 t

**11.4.03 Gemischte Abfälle abfahren und entsorgen**
Gemischte Abfälle von der Baustelle abtransportieren
und fachgerecht entsorgen inkl. aller
Entsorgungsnachweise, Entsorgungs- und Deponiegebühren.
Abfallschlüssel: 17 09 04 gemischte Abfälle

vorgesehener Entsorgungsweg:

..........................
Menge: 10,000 kg

#### 11.5 Bereich: Arbeiten nach Aufwand

##### 11.5.1 Stundenlohnarbeiten

*Hinweis*
Stundenlohnarbeiten dürfen nur auf Anordnung oder mit
vorheriger Zustimmung der zuständigen Bauleitung des AG
durchgeführt werden.

Nachweise über Stundenlohnarbeiten sind der Bauleitung
innerhalb von 3 Werktagen vorzulegen und abzeichnen zu
lassen.

Die Stundenverrechnungssätze enthalten unaufgegliedert
- die Lohn- und Gehaltskosten einschließlich VWL
- die tariflichen und übertariflichen Zuschläge
- Lohn- und Gehaltsnebenkosten
- die Gemeinkosten, Wagnis, Gewinn, Beiträge an
  die tariflichen Sozialkosten und die Winterbaumlage
nach
  der Betriebsverordnung nach dem neuesten Stand.

Der Stundenverrechnungssatz gilt unabhängig von der
Anzahl der abgerechneten Stunden und den Bestimmungen
der Stundenlohn-Abrechnungs-Vorschriften.

Die Anerkennung der Lohnnachweise erfolgt in allen
Fällen grundsätzlich unter dem Vorbehalt der sonstigen
vertraglichen Vereinbarungen.

Vertragsgrundlage ist die VOB ohne Einschränkungen.

**11.5.1.01 Normalstunden - Vorarbeiter**
Arbeiten, welche nicht in den Positionen erfasst sind
und gegen Nachweis zur Ausführung kommen:

Facharbeiter
Menge: 10,000 h

**11.5.1.02 Normalstunden - Facharbeiter**
Arbeiten, welche nicht in den Positionen erfasst sind
und gegen Nachweis zur Ausführung kommen:

Facharbeiter
Menge: 10,000 h

**11.5.1.03 Normalstunden - Arbeiter**
Arbeiten, welche nicht in den Positionen erfasst sind
und gegen Nachweis zur Ausführung kommen:

Arbeiter
Menge: 10,000 h

##### 11.5.2 Maschinenstunden

**11.5.2.01 Radlader, 0,5-0,6 m³, 37-55 kW**
Radlader, 0,5-0,6 m3, 37-55 kW
inkl. Bedienungspersonal.
Menge: 5,000 h

**11.5.2.02 7,5 t LKW (Kipper), inkl. FahrerIn**
Menge: 5,000 h

**11.5.2.03 Hydraulikbagger, 0,6-0,7 m3 Tieflöffelgehalt**
Hydraulikbagger, 0,6-0,7 m3 Tieflöffelgehalt, inkl.
Bedienungspersonal
Menge: 5,000 h

**11.5.2.04 Minibagger, inkl. Bedienungspersonal**
Menge: 5,000 h

**11.5.2.05 Kleingeräte**
wie Flex, Bohrhammer, Motorsäge etc.
inkl. Bedienungspersonal
Menge: 5,000 h

**11.5.2.06 Hubsteiger**
Hubsteiger inkl. Bedienungspersonal
Menge: 5,000 h

**11.5.2.07 Glattmantelwalze, 1,0 bis 2,0 to/m Bandagenbreite**
Glattmantelwalze, 1,0 bis 2,0 to/m Bandagenbreite,
inkl. Bedienungspersonal
Menge: 5,000 h

USt %: 19,00
